# Goetheplatz Rhinow
Angebotsaufforderung (GAEB DA XML 3.3, DA83)
Projekt: 0229
Währung: EUR
Vergabeart: Öffentliche Ausschreibung
Erstellt mit: GXML Toolbox V3.3 R20220330, ORCA AVA 26.0.8 26.00.08, 16.03.2026

## Baubeschreibung
Eine gesonderte Baubeschreibung liegt als Anlage bei.

## Planverzeichnis
Ein gesondertes Planverzeichnis liegt als Anlage bei.
Alle Pläne zur Ausführung werden digital und zweifach in Papierform
zur Verfügung gestellt.

## Vorbemerkung
01.
Grundlage der Ausführung der Leistung ist die aktuelle VOB in
Teilen B und C, einschlägige gültige DIN/ EN-Vorschriften
neuester Fassung, die Bauordnung des Landes Brandenburg und
allgemein anerkannte Regeln der Technik.

02.
Die Baustelle befindet sich auf dem Goetheplatz,
Mittelstr./ Ernst-Thälmannstr./ Ackerstraße, 14728 Rhinow, Deutschland
Die Zufahrt erfolgt über die Ackerstraße.

03.
Eine Baustellenbesichtigung vor Angebotsabgabe wird
vorausgesetzt und ist jederzeit selbstständig möglich.
Soweit Leistungen innerhalb des LVs nicht zweifelsfrei definiert
sind, obliegt es dem AN, rechtzeitig zu veranlassen, dass
zwischen ihm und dem AG Einvernehmen über diese Leistung
bzw. die zur Verwendung vorgesehenen Materialien erzielt wird.
Gemäß VOB/C schließen die beschriebenen Leistungen die
Lieferung der dazugehörigen Stoffe, Materialien und Bauteile
ein.

04.
Der Auftragnehmer hat während der gesamten Bauzeit
Bautagesberichte zu führen, in denen die Art der ausgeführten
Tätigkeit, der Arbeitskräfte und Maschineneinsatz, die
Witterungsbedingungen, An- und Abfuhr von Materialien,
besondere Vorkommnisse und Behinderungen dokumentiert
sind. Diese Bautagesberichte sind wöchentlich der örtlichen
Bauüberwachung unterschrieben auszuhändigen oder per Mail zu übermitteln.

05.
Der Auftragnehmer hat alle erforderlichen Maßnahmen,
Einrichtungen und Anordnungen zur Einhaltung der
Unfallverhütungsvorschriften zu treffen und diese in die
Einheitspreise einzukalkulieren. Die Baumaßnahme grenzt
an öffentliche Geh- und Verkehrswege. Sie sind in kurzen
Intervallen sauber zu halten.

06.
Beim Abbruch und der Entsorgung sind die gesetzlichen
Bestimmungen zur Entsorgung von nicht überwachungsbedürftigen und überwachungspflichtigen Bauabfällen zu
beachten.

07.
Die Abrechnung von Abbruchmaßnahmen erfolgt nach
anerkanntem Aufmaß vor Abbruch. Die Flächen sind zusätzlich
zu fotografieren und der BÜ digital zur Verfügung zu stellen. Die
Abrechnung der Bodenarbeiten erfolgt nach Aufmaß vor Abtrag
in fester Masse.

08.
Eingezäunte Lagerflächen können im Bereich des Amtsgeländes der Stadt Rhinow in der Lilienstr. 3 (ca. 450m Entfernung) genutzt werden. Der Parkplatz in der Schulstraße/Am Friedhof
(ca. 200 m) kann zur Parkierung genutzt werden.

Die Zufahrt über die Ackerstraße ist dauerhalt aufrecht zu erhalten, unter anderem für die Feuerwehr. Die Zugänglichkeit des Eingangs vom Bäcker und dessen Außengastronomie müssen dauerhaft aufrecht erhalten werden während der gesamten Bauausführung.

Im Bereich der Ackerstraße wird für den Zeitraum der Baumaßnahme ein Park- und Halteverbot einzurichten sein, welches durch den Auftragnehmer bei der Stadt Rhinow zu beantragen ist.

Das Lagern jeglicher Materialien (u.a. Baustoffe, Abfälle, Geräte und Baumaschinen) ist im Bereich der Kronentraufbereiche zzgl. 1,5m nicht gestattet.

Sollten Beeinträchtigungen bzw. Sperrungen der Flächen darüber hinaus notwendig sein, ist die zuständige Feuerwache darüber rechtzeitig über Ausmaß und Dauer in Kenntnis zu setzen und ggf. Maßnahmen abzustimmen.

09.
Bei Unklarheiten und Zweifeln ist die Bauüberwachung sofort zu
informieren. Für Schäden und Mängel durch Eigenentscheidungen des AN haftet dieser in vollem Umfang.

10.
Vor Einbau ist der Bauüberwachung rechtzeitig (mindestens eine Woche vor Einbau) ein Bemustern der
Materialien zu ermöglichen. Nicht bemusterte Materialien, die
nicht der Vorstellung der Bauüberwachung/Bauherren entsprechen,
sind vom AN kostenneutral auszutauschen.

11.
Der Brunnen war nach aktuellem Kenntnisstand noch nie als "Brunnen" mit elektrik- und wasserführenden Anlagen ausgestattet. Eine Zuleitung für Elektrik und Wasser wurde von der Bäckerei zum Brunnen jedoch bereits vorgestreckt. Die Lage der Leitungen ist unbekannt. Bei den Arbeiten sind Suchschachtungen zum Auffinden der Leitungen durchzuführen.
Der AN hat alle notwendigen Leitungsauskünfte/Schachtscheine
einzuholen und sich der Lage der Medien zu versichern, bevor
Erdarbeiten in Angriff genommen werden.
In der Nähe von Leitungen sind alle Erdarbeiten vorsichtig in
Handschachtung auszuführen.

12.
Die im Ausführungsplan angegebenen Höhen sind vor Beginn der Ausführung zu prüfen.

13.
Pflasterprotokolle für die Gehwegsflächen an den Zufahrten
sind vor Beginn der Arbeiten anzufertigen.

14.
Beim Auffinden von Munition und Sprengstoffresten
sind sofort die Arbeiten einzustellen, die Fundstelle
zu sichern und der Munitionsbergungsdienst sowie die
örtliche Bauleitung zu verständigen.

15.
Bodenschutzfachliche Bestimmungen:
Die Lagerung von Aushubmaterial auf dem Baufeld ist nicht zulässig.
Das Ausheben des Bodens muss getrennt nach Mutterboden und Unterboden erfolgen.
Die verschiedenen Substrate sind getrennt und ohne Überschüttungen zwischenzulagern.
Die Beprobung des Bodenaushubes erfolgt nach LAGA PN 98 gemäß Verordnung zur Einführung einer Ersatzbaustoffverordnung, zur Neufassung der Bundes- Bodenschutz- und Altlastenverordnung und zur Änderung der Deponieverordnung und der Gewerbeabfallverordnung (nachfolgend als Mantelverordnung benannt) von einem dafür zugelassenen Labor zu beproben und zu analysieren.

Der Analysenumfang für die gewonnenen Bodenproben bestimmt sich aus den technischen Regeln der Mantelverordnung. Die Analysenprotokolle sind der UBB/UAWB zur
Prüfung vorzulegen. Die Verwertung der Böden bedarf der Zustimmung der UBB/UAWB.
Vorhabensfremder Oberboden hat bei Verwendung der Klasse 0 oder F0 der Mantelverordnung Boden zu entsprechen. Die entsprechenden Analysenprotokolle sind der UBB vor Verwendung des Oberbodens zur Prüfung vorzulegen. Erst nach Prüfung und Zustimmung durch die UBB kann der Boden verwendet werden.

Die abzureißenden Anlagen (wie die alten Wegebefestigungen) sind nur bis OK Tragschichten zurückzubauen.

Alle anfallenden Abfälle (auch Böden) sind nachweislich und ordnungsgemäß zu verwerten. Sofern Abfälle verwertet werden können, sind der UAWB die Verwertungswege vor Baubeginn für jede einzelne Abfallart konkret schriftlich zu benennen, jedoch mindestens 4 Wochen vor Bauausführung.

Dazu zählt auch die Wiederverwertung in den Einzelmaßnahmen (wie für Wege, Verkehrsflächen, Pflanzarbeiten). Sollten Abfälle nicht verwertet werden können, sind der
UAWB die entsprechenden Belege (Entsorgungsnachweise usw.) nach erfolgter Beseitigung vorzulegen. In Abhängigkeit von den Entsorgungswegen ist es erforderlich, chemische Untersuchungen durchführen zu lassen, um zu gewährleisten, dass die Entsorgung schadlos und ordnungsgemäß erfolgt.

16. Zeitplanung
Den Ausführungszeitraum entnehmen Sie bitte den beiliegenden
Formblättern des Auftraggebers.

## 01 Los 1 Außenanlagen

### Titel 01 510 Erdbau

#### Bereich 01.01 511 Herstellung

**01.01.1 Planum für befestigte Flächen**
Planum für befestigte Flächen
abschnittsweise herstellen
Fläche profilgerecht vorbereiten und verdichten
Genauigkeit: +/- 2 cm unter der 4 m-Latte,
Gefälle: mind 2,5%
EV2-Wert: mind. 45 MN/m².
Menge: 400,000 m²

**01.01.2 Plattendruckversuch Planum**
Plattendruckversuch Planum,
dynamischer Plattendruckversuch mit leichtem Fallgewichtsgerät durchführen.
Bereich: Erdplanum,
einschließlich Bereitstellen sämtlicher Geräte,
Messprotokolle sind der BÜ zu übergeben.
Menge: 2,000 St

**01.01.3 Untergrund nachverdichten 45MN/m2**
*** Bedarfsposition ohne GB
Untergrund nachverdichten 45MN/m2
Untergrund verd. Bodenkl.vgl. Bodengutachten,
Untergrund verdichten für befestigte Flächen,
entsprechend ZTV E-StB, erforderliches
Verformungsmodul Ev² an der Oberfläche
des Planums >45MN/m2
Verdichtungsgrad DPr mind. 103 %,
Bodenklassen vgl. Bodengutachten
Abrechnung nach Aufmaß.
Menge: 50,000 m²

**01.01.4 Suchschachtung Bestandsleitungen T bis 100 cm**
*** Bezugsbeschreibung
Suchschachtung T bis 100m,
in Handschachtung
nach Anweisung durch die Bauüberwachung,
Boden für Suchgraben ausheben,
zur Freilegung von u.a. Kabeln und Leitungen,
Schachtung ab Geländeoberfläche,
Aushub seitlich lagern, verfüllen und lagenweise verdichten,
Aushubtiefe bis 100cm, Sohlenbreite 0,60m
vgl. Bodengutachten.
Die Leitungsführung der aufgedeckten Leitung im Leitungsplan markieren.
Abrechnung nach Aufmaß.
Menge: 10,000 m

**01.01.5 Suchschachtung T bis 180m**
*** Bedarfsposition ohne GB
*** wie Position 01.01.4
Suchschachtung T bis 180m,
Aushubtiefe bis 180cm, Sohlenbreite 0,60 bis 1,0m,
Menge: 10,000 m

**01.01.6 Leitungssicherung herstellen**
*** Bedarfsposition ohne GB
Leitungssicherung herstellen
von freigelegten, quer und parallel laufenden Leitungen
bzw. Leitungsgruppen.
Sicherung nach Wahl des AN und gemäß
Vorgaben des Leitungseigentümers,
nach Beendigung der Arbeiten Leitungen
fachgerecht nach Vorgabe des Leitungseigentümers betten,
einschl. Einbau von ggf. erforderl.
Bettungsmaterial und Warnbändern,
Sicherung erfolgt jeweils für eine Leitung bzw.
Leitungsgruppe.
Mehrere Leitungen mit einem Abstand <50cm werden als
eine Leitungsgruppe abgerechnet.

Art der Leitungen: mögliche vorh. unbekannte Leitungen
Menge: 10,000 m

### Titel 02 530 Oberbau, Deckschichten

#### Bereich 02.01 533 Plätze, Höfe, Terrassen

**02.01.1 vorhandene Beläge reinigen, nachsanden**
*** Bedarfsposition ohne GB
vorhandene Beläge reinigen, nachsanden,
vorhandene Beläge und Fugen mechanisch reinigen, Verfahren nach Wahl des AN,
z.B. mit Heißwasser-Hochdruckstrahl-Verfahren (Handgerät),
Entfernung von organischen Ablagerungen, Schmutzschleier, organischem Bewuchs u.ä.
Fugen einsanden mit Brechsand 0/4mm bis Fugenschluss.
Herstellung: nach ZTV Pflaster, Merkblatt für
Pflasterdecken der FGSV.
Menge: 250,000 m²

*Hinweis: --- Einfassungen ---*

**02.01.2 Einfassung Kantenstein Beton 30x8cm herstellen**
*** Bedarfsposition ohne GB
Einfassung Kantenstein Beton 30x8cm herstellen,
Kantenstein aus Beton als Einfassung einbauen,
gem. u.a. DIN EN 1340, Qualität DTI,
Format: gem. Bestand ca. 100x30x8cm oder ca. 50x30x8cm, Kantenstein gerade,
beidseitig gefast, engfugig verlegen,
einschl. aller erforderlichen Schnitte, Dehnungsfugen, einschl. Erdarbeiten, 20 cm Bettung und 15 cm beidseitiger Rückenstütze Beton C12/15.
OKRückenstütze min. 15cm unter OKPflaster herstellen

Ort: vorh. beschädigte Einfassung ausbessern/ ergänzen/ Bereich Außengastronomie Bäcker
Menge: 5,000 m

**02.01.3 Einfassung Kantenstein Granit 30x10cm herstellen**
*** Bedarfsposition ohne GB
Einfassung Kantenstein Granit 30x10cm herstellen,
Kantenstein aus Granit als Einfassung einbauen,
gem. u.a. DIN EN 1340, Qualität DTI,
Format: gem. Bestand ca. 100x30x10cm oder ca. 50x30x10cm, Kantenstein gerade,
beidseitig gefast, engfugig verlegen,
einschl. aller erforderlichen Schnitte, Dehnungsfugen, einschl. Erdarbeiten, 20 cm Bettung und 15 cm beidseitiger Rückenstütze Beton C12/15.
OKRückenstütze min. 15cm unter OKPflaster herstellen

Ort: vorh. beschädigte Einfassung ausbessern/ ergänzen / Bereich: Ackerstr. oder Mittelstr.
Menge: 5,000 m

**02.01.4 Einfassung vorh. Granitbord 24,5x8x90cm wiedereinbauen**
Einfassung vorh. Granitbord 24,5x8x90cm wiedereinbauen,
Bord aus Granit als Einfassung einbauen,
Format: gem. Bestand ca. 24,5x8x90cm, Granitbord, gerade,
engfugig verlegen,
einschl. aller erforderlichen Schnitte, Dehnungsfugen, einschl. Erdarbeiten, 20 cm Bettung und
15 cm einseitige Rückenstütze Beton C20/25.
OKRückenstütze min. 10cm unter OKPflaster herstellen

Ort: Wiedereinbau E2: Granitbord
Menge: 31,000 m

*Hinweis: --- Tragschichten ---*

**02.01.5 Frostschutzschicht, wiedereinbauen T = 13-15 cm**
*** Bedarfsposition ohne GB
Frostschutzschicht, wiedereinbauen T = 13-15 cm
aus Naturstein Körnung 0/45,
Schotter-Splitt-Brechsand-Gemisch,
Dicke: Schichtdicke 13-15 cm im verdichteten Zustand.
Anforderungen: Verformungsmodul EV2 mind. 120 MN/m²
(MPa), gem. u.a. TL SoB-StB
Genauigkeit: +/- 1 cm unter der 4 m-Latte.

Ort: B1 + B2: Kleinsteinpflaster, ungebunden
Menge: 13,000 m³

**02.01.6 Schottertragschicht, wiedereinbauen T = 15-20 cm**
*** Bedarfsposition ohne GB
Schottertragschicht, wiedereinbauen T = 15-20 cm
aus Naturstein Körnung 0/32,
Schotter-Splitt-Brechsand-Gemisch,
Dicke: Schichtdicke 15 - 20 cm im verdichteten Zustand.
Anforderungen: Verformungsmodul EV2 mind. 100 MN/m² bzw. 150 MN/m²
(MPa), gem. u.a. TL SoB-StB
Genauigkeit: +/- 1 cm unter der 4 m-Latte.

Ort: B1 + B2: Kleinsteinpflaster, ungebunden
Menge: 28,000 m³

**02.01.7 Frostschutzschicht, 0/45 liefern, einbauen, T = 13 cm**
*** Bezugsbeschreibung
Frostschutzschicht, 0/45 liefern, einbauen, T = 13 cm
aus Naturstein, Körnung 0/45,
Schotter-Splitt-Brechsand-Gemisch,
Dicke: Schichtdicke 13 cm im verdichteten Zustand.
Anforderungen: Verformungsmodul EV2 mind. 120 MN/m²
(MPa), gem. u.a. TL SoB-StB
Genauigkeit: +/- 1 cm unter der 4 m-Latte.

ORt: B3: Großsteinpflaster, ungebunden/ Bereich Ackerstr.
Menge: 8,500 m³

**02.01.8 Frostschutzschicht, 0/45 liefern, einbauen, T = 15cm**
*** wie Position 02.01.7
Frostschutzschicht,  0/45 liefern, einbauen, T = 15cm

Ort: B2: Kleinsteinpflaster, ungebunden/ Bereich Ackerstr.
Menge: 4,500 m³

**02.01.9 Schottertragschicht, 0/32 liefern, einbauen T = 15 cm**
*** Bezugsbeschreibung
Schottertragschicht, 0/32 liefern, einbauen T = 15 cm
aus Naturstein, Körnung 0/32,
Schotter-Splitt-Brechsand-Gemisch,
Dicke: Schichtdicke 15 cm im verdichteten Zustand.
Anforderungen: Verformungsmodul EV2 mind. 150 MN/m²
(MPa), gem. u.a. TL SoB-StB
Genauigkeit: +/- 1 cm unter der 4 m-Latte.

Ort: B1: Kleinsteinpflaster, ungebunden
Menge: 47,000 m³

**02.01.10 Schottertragschicht, 0/32 liefern, einbauen, T = 20 cm**
*** wie Position 02.01.9
Schottertragschicht,  0/32 liefern, einbauen, T = 20cm
Anforderungen: Verformungsmodul EV2 mind. 150 MN/m²

Ort: B2: Kleinsteinpflaster, ungebunden/ Bereich Ackerstr.
  B3: Großsteinpflaster, ungebunden/ Bereich Ackerstr.
Menge: 19,000 m³

**02.01.11 Plattendruckversuch Tragschichten**
Plattendruckversuch Tragschichten,
dynamischer Plattendruckversuch mit leichtem Fallgewichtsgerät durchführen.
Bereich: Tragschichten
einschließlich Bereitstellen sämtlicher Geräte,
Messprotokolle sind der BÜ zu übergeben.
Menge: 2,000 St

*Hinweis: ---Deckschichten---*

**02.01.12 Bemusterung Kleinsteinpflaster**
*** Pauschalposition
*** Bedarfsposition ohne GB
Bemusterung Kleinsteinpflaster,
Bemusterung  von bis zu drei Steinmischungen durch den AN, welche vergleichbar sind mit den Vorort im Bestand vorhandenen Kleinsteinpflastersteinen in Bezug auf Format und Farbigkeit,vgl. Bestandsfläche.
Bemusterung und Zustimmung mit BÜ und AG erforderlich.
EP entspricht drei Mischungen von Steinmustern.
Menge: 1,000 psch

**02.01.13 Kleinsteinpflaster, unbunden wiedereinbauen**
Kleinsteinpflaster, ungebunden wiedereinbauen,
bauseits lagernd,
Maße: ca. 9/11cm
aus Granitstein, ca. 80% Mittelgrau, ca. 20% Dunkelgrau
Verband: Passé

Bettung: Brech-Sand-Gemisch 0/5mm
Schichtstärke 5,0 cm,
Fugen einsanden mit Brechsand 0/4.

Herstellung: nach u.a. ZTV Pflaster, Merkblatt für
Pflasterdecken der FGSV.

Hinweis: Der Einbau des vorhandenen Pflasters erfolgt gemischt mit den neuen Steinen.

Ort: B1: Kleinsteinpflaster, ungebunden
Menge: 150,000 m²

**02.01.14 Kleinsteinpflaster, unbunden wiedereinbauen, gebundene Fuge**
*** Bedarfsposition ohne GB
Kleinsteinpflaster, ungebunden wiedereinbauen,
bauseits lagernd,
Maße: ca. 9/11cm,
aus Granitstein, ca. 80% Mittelgrau, ca. 20% Dunkelgrau
Verband: Passé
Bettung: Brech-Sand-Gemisch 0/5mm
Schichtstärke 5,0 cm,
Fugenfüllung: kehrsaugmaschinenfest, unkrautfest, wasserdurchlässig ausführen.

Fugenmaterial: als Fugenmörtel, zähelastischer, normgerechter und wasserdurchlässiger 2-K Spezialfugenmörtel (Bindemittel: 2-Komponenten Epoxidharz) für die ungebundene Bauweise mit folgenden Anforderungen:
Technische Daten:
Biegezugfestigkeit: 1,28 N/mm²
Festmörtelrohdichte: 1,41 kg/dm³
Durchbiegung bei Bruchlast: 11,8 mm
Zentrische Zugfestigkeit: 0,44 N/mm²
Weg zu Kraftmaximum: 15,8 mm
Abwitterungsrate nach CDF-Test: 25 g/m²
Wasserdurchlässigkeitsbeiwert: 6,6 x 10-5 m/s
Statisches Elastizitätsmodul: 14 N/mm²
Die Verarbeitungshinweise des Herstellers sind zu beachten.
Benötigtes Material pro m² ca. 9,5 Kg
Farbe des Fugenmaterials: neutral

Herstellung: nach u.a. ZTV Pflaster, Merkblatt für
Pflasterdecken der FGSV.
Fugenverfüllung nach Herstellerangaben herstellen.

Hinweis: Der Einbau des vorhandenen Pflasters erfolgt gemischt mit den neuen Steinen.

Ort: B1: Kleinsteinpflaster, ungebunden

Lieferempfehlung
Hersteller:
ROMEX® GmbH
Mühlgrabenstraße 21
D-53340 Meckenheim
Tel.: +49 (0) 2225 70954-20
Fax: +49 (0) 2225 70954-19
sales@romex.de
www.romex.de

Produkt:
Fugenfüllung: ISATEC FLEX 2-K Pflasterfugenmörtel
Farbe: neutral,
Art.Nr.: 2111

o.gl.

Angabe durch Bieter erforderlich:
Hersteller: '.........'
Produkt für
Fugenverfüllung: '.........'
Menge: 150,000 m²

**02.01.15 Kleinsteinpflaster, ungebunden liefern, einbauen**
Kleinsteinpflaster, ungebunden liefern, einbauen,
Maße: ca. 9/11cm,
aus Granitstein, ca. 80% Mittelgrau, ca. 20% Dunkelgrau
Verband: Passé

Bettung: Brech-Sand-Gemisch 0/5mm
Schichtstärke 5,0 cm,
Fugen einsanden mit Brechsand 0/4.

Herstellung: nach u.a. ZTV Pflaster, Merkblatt für
Pflasterdecken der FGSV.

Hinweis: Der Einbau des vorhandenen Pflasters erfolgt gemischt mit den neuen Steinen.

Ort: B1: Kleinsteinpflaster, ungebunden
Menge: 160,000 m²

**02.01.16 Kleinsteinpflaster, ungebunden liefern, einbauen, gebundene Fuge**
*** Bedarfsposition ohne GB
Kleinsteinpflaster, ungebunden liefern, einbauen, gebundene Fuge
Maße: ca. 9/11cm,
aus Granitstein, ca. 80% Mittelgrau, ca. 20% Dunkelgrau
Verband: Passé

Bettung: Brech-Sand-Gemisch 0/5mm
Schichtstärke 5,0 cm,
Fugenfüllung: kehrsaugmaschinenfest, unkrautfest, wasserdurchlässig ausführen.

Fugenmaterial: als Fugenmörtel, zähelastischer, normgerechter und wasserdurchlässiger 2-K Spezialfugenmörtel (Bindemittel: 2-Komponenten Epoxidharz) für die ungebundene Bauweise mit folgenden Anforderungen:
Technische Daten:
Biegezugfestigkeit: 1,28 N/mm²
Festmörtelrohdichte: 1,41 kg/dm³
Durchbiegung bei Bruchlast: 11,8 mm
Zentrische Zugfestigkeit: 0,44 N/mm²
Weg zu Kraftmaximum: 15,8 mm
Abwitterungsrate nach CDF-Test: 25 g/m²
Wasserdurchlässigkeitsbeiwert: 6,6 x 10-5 m/s
Statisches Elastizitätsmodul: 14 N/mm²
Die Verarbeitungshinweise des Herstellers sind zu beachten.
Benötigtes Material pro m² ca. 9,5 Kg
Farbe des Fugenmaterials: neutral

Herstellung: nach u.a. ZTV Pflaster, Merkblatt für
Pflasterdecken der FGSV.
Fugenverfüllung nach Herstellerangaben herstellen.

Hinweis: Der Einbau des vorhandenen Pflasters erfolgt gemischt mit den neuen Steinen.

Ort: B1: Kleinsteinpflaster, ungebunden

Lieferempfehlung
Hersteller:
ROMEX® GmbH
Mühlgrabenstraße 21
D-53340 Meckenheim
Tel.: +49 (0) 2225 70954-20
Fax: +49 (0) 2225 70954-19
sales@romex.de
www.romex.de

Produkt:
Fugenfüllung: ISATEC FLEX 2-K Pflasterfugenmörtel
Farbe: neutral,
Art.Nr.: 2111

o.gl.

Angabe durch Bieter erforderlich:
Hersteller: '.........'
Produkt für
Fugenverfüllung: '.........'
Menge: 160,000 m²

**02.01.17 Fugenfüllung entfernen, neu verfugen,**
*** Bedarfsposition ohne GB
Fugenfüllung entfernen, neu verfugen,
vorhandene Fugenverfüllung mit geeignetem Gerät nach Wahl des AN entfernen,
Entfernung der Fügenverfüllung bis -3cm unter OKBelag erforderlich, einschließlich Entsorgung des Fugenmaterials.
Fugenverfüllung neu herstellen,
Fugenfüllung: kehrsaugmaschinenfest, unkrautfest, wasserdurchlässig ausführen.

Fugenmaterial: als Fugenmörtel, zähelastischer, normgerechter und wasserdurchlässiger 2-K Spezialfugenmörtel (Bindemittel: 2-Komponenten Epoxidharz) für die ungebundene Bauweise mit folgenden Anforderungen:
Technische Daten:
Biegezugfestigkeit: 1,28 N/mm²
Festmörtelrohdichte: 1,41 kg/dm³
Durchbiegung bei Bruchlast: 11,8 mm
Zentrische Zugfestigkeit: 0,44 N/mm²
Weg zu Kraftmaximum: 15,8 mm
Abwitterungsrate nach CDF-Test: 25 g/m²
Wasserdurchlässigkeitsbeiwert: 6,6 x 10-5 m/s
Statisches Elastizitätsmodul: 14 N/mm²
Die Verarbeitungshinweise des Herstellers sind zu beachten.
Benötigtes Material pro m² ca. 3,5 Kg
Farbe des Fugenmaterials: neutral

Fugenverfüllung nach Herstellerangaben herstellen.

Ort: vorhandenes Kleinsteinpflaster, ungebunden (Bestand), auf Platzfläche

Lieferempfehlung
Hersteller:
ROMEX® GmbH
Mühlgrabenstraße 21
D-53340 Meckenheim
Tel.: +49 (0) 2225 70954-20
Fax: +49 (0) 2225 70954-19
sales@romex.de
www.romex.de

Produkt:
Fugenfüllung: ISATEC FLEX 2-K Pflasterfugenmörtel
Farbe: neutral,
Art.Nr.: 2111

o.gl.

Angabe durch Bieter erforderlich:
Hersteller: '.........'
Produkt für
Fugenverfüllung: '.........'
Menge: 110,000 m²

**02.01.18 Offene Rinne, 5-zeilig, gebunden, herstellen**
Offene Rinne, 5-zeilig, gebunden,herstellen
Material: Kleinsteinpflaster 9/11, aus bauseits lagerndem Material herstellen.
Breite: 50 cm
Fuge ca. 1 cm, gebunden
in gebundener Bauweise verlegen,
einschl. Dehnungsfugen,
einschl. Erdarbeiten, Betonbettung und 20 cm Betonfundament C12/15 ohne Rückenstützen.

Einbindung von herzustellenden Abläufen gemäß Höhen- und Entwässerungsplanung.

Hinweis: Der Einbau des vorhandenen Pflasters erfolgt gemischt mit den neuen Steinen.

Ort: B4: Kleinsteinpflasterrinne, 5-zeilig
Menge: 19,000 m

**02.01.19 Offene Rinne, 5-zeilig, gebundene Fuge, herstellen**
*** Bedarfsposition ohne GB
Offene Rinne, 5-zeilig, gebundene Fuge, herstellen
Material: Kleinsteinpflaster 9/11, aus bauseits lagerndem Material herstellen.
Breite: 50 cm
Fuge ca. 1 cm, gebunden
in gebundener Bauweise verlegen,
einschl. Dehnungsfugen,
einschl. Erdarbeiten, Betonbettung und 20 cm Betonfundament C12/15 ohne Rückenstützen.

Bettungsmörtel, trasszementhaltig und wasserdurchlässig als Werktrockenmörtel herstellen.
Druckfestigkeit: 35 N/mm²
Festmörtelrohdichte: 2 kg/dm³
Wasserdurchlässigkeit: 5 x 10-4 m/s, ca. 15 l/min/m²

Haftschlämme, trasszementhaltig und kunststoffvergütet zwischen Stein und Bettung herstellen.
Körnung: 0-0,5 mm
Ergiebigkeit: 0,52 l/kg
Wasserdurchlässigkeit: undurchlässig

2-K Pflasterfugenmörtel (Bindemittel: 2-
Komponenten Epoxidharz), wasserdurchlässig
Druckfestigkeit: 51,9 N/mm²
Biegezugfestigkeit: 15,4 N/mm²
Festmörtelrohdichte: 1,76 kg/dm³
Wasserdurchlässigkeit: 9,06 x 10-6 m/s, ca. 0,03 l/min/m²
Statisches Elastizitätsmodul: 11.200 N/mm²

Die Verarbeitungsvorschriften des Herstellers sind zu beachten.

Einbindung von herzustellenden Abläufen gemäß Höhen- und Entwässerungsplanung.

Hinweis: Der Einbau des vorhandenen Pflasters erfolgt gemischt mit den neuen Steinen.

Ort: B4: Kleinsteinpflasterrinne, 5-zeilig

Lieferempfehlung
Hersteller:
ROMEX® GmbH
Mühlgrabenstraße 21
D-53340 Meckenheim
Tel.: +49 (0) 2225 70954-20
Fax: +49 (0) 2225 70954-19
sales@romex.de
www.romex.de

Produkt:
Bettungsmaterial: ROMPOX 302 CEM TB
Art.Nr.: 2386

Haftschlämme: ROMPOX® - 304 CEM-HS
Art.Nr.: 199

Fugenmaterial: ROMPOX D2000
Farbe: neutral
Art.Nr.: 181

o.gl.

Angabe durch Bieter erforderlich:
Hersteller: '.........'
Produkt für
Bettungsmaterial: '.........'
Haftschlämme: '.........'
Fugenmaterial: '.........'
Menge: 19,000 m

**02.01.20 Offene Rinne, 3-zeilig, gebunden, herstellen**
Offene Rinne, 3-zeilig, gebunden,herstellen
Material: Kleinsteinpflaster 9/11, aus bauseits lagerndem Material herstellen.
Breite: 30 cm
Fuge ca. 1 cm, gebunden
in gebundener Bauweise verlegen,
einschl. Erdarbeiten, Betonbettung und 20 cm Betonfundament C12/15 ohne Rückenstützen.

Hinweis: Der Einbau des vorhandenen Pflasters erfolgt gemischt mit den neuen Steinen.

Ort: B5: Kleinsteinpflasterrinne, 3-zeilig
Menge: 2,000 m

**02.01.21 Offene Rinne, 3-zeilig, gebundene Fuge, herstellen**
*** Bedarfsposition ohne GB
Offene Rinne, 3-zeilig, gebundene Fuge, herstellen
Material: Kleinsteinpflaster 9/11, aus bauseits lagerndem Material herstellen.
Breite: 30 cm
Fuge ca. 1 cm, gebunden
in gebundener Bauweise verlegen,
einschl. Erdarbeiten, Betonbettung und 20 cm Betonfundament C12/15 ohne Rückenstützen.

Bettungsmörtel, trasszementhaltig und wasserdurchlässig als Werktrockenmörtel herstellen.
Druckfestigkeit: 35 N/mm²
Festmörtelrohdichte: 2 kg/dm³
Wasserdurchlässigkeit: 5 x 10-4 m/s, ca. 15 l/min/m²

Haftschlämme, trasszementhaltig und kunststoffvergütet zwischen Stein und Bettung herstellen.
Körnung: 0-0,5 mm
Ergiebigkeit: 0,52 l/kg
Wasserdurchlässigkeit: undurchlässig

2-K Pflasterfugenmörtel (Bindemittel: 2-
Komponenten Epoxidharz), wasserdurchlässig
Druckfestigkeit: 51,9 N/mm²
Biegezugfestigkeit: 15,4 N/mm²
Festmörtelrohdichte: 1,76 kg/dm³
Wasserdurchlässigkeit: 9,06 x 10-6 m/s, ca. 0,03 l/min/m²
Statisches Elastizitätsmodul: 11.200 N/mm²

Die Verarbeitungsvorschriften des Herstellers sind zu beachten.

Einbindung von herzustellenden Abläufen gemäß Höhen- und Entwässerungsplanung.

Hinweis: Der Einbau des vorhandenen Pflasters erfolgt gemischt mit den neuen Steinen.

Ort: B5: Kleinsteinpflasterrinne, 3-zeilig

Lieferempfehlung
Hersteller:
ROMEX® GmbH
Mühlgrabenstraße 21
D-53340 Meckenheim
Tel.: +49 (0) 2225 70954-20
Fax: +49 (0) 2225 70954-19
sales@romex.de
www.romex.de

Produkt:
Bettungsmaterial: ROMPOX 302 CEM TB
Art.Nr.: 2386

Haftschlämme: ROMPOX® - 304 CEM-HS
Art.Nr.: 199

Fugenmaterial: ROMPOX D2000
Farbe: neutral
Art.Nr.: 181

o.gl.

Angabe durch Bieter erforderlich:
Hersteller: '.........'
Produkt für
Bettungsmaterial: '.........'
Haftschlämme: '.........'
Fugenmaterial: '.........'
Menge: 2,000 m

**02.01.22 Kleinsteinpflaster, ungebunden wiedereinbauen**
Kleinsteinpflaster, ungebunden wiedereinbauen,
bauseits lagernd,
Maße: ca. 9/11cm
aus Granitstein, ca. 80% Mittelgrau, ca. 20% Dunkelgrau
Verband: Passé
Bettung: Brech-Sand-Gemisch 0/5mm
Schichtstärke 5,0 cm,
Fugen einsanden mit Brechsand 0/4.
Herstellung: nach u.a. ZTV Pflaster, Merkblatt für
Pflasterdecken der FGSV.

Ort: B2: Kleinsteinpfaster, ungebunden
Menge: 30,000 m²

**02.01.23 Großsteinpflaster, ungebunden wiedereinbauen**
Großsteinpflaster, ungebunden wiedereinbauen,
bauseits lagernd,
Maße: ca. 12m, Fuge ca. 1,5 cm,
aus Granitstein
Verband: Passé
Bettung: Brech-Sand-Gemisch 0/5mm
Schichtstärke 5,0 cm,
Fugen einsanden mit Brechsand 0/4.
Herstellung: nach u.a. ZTV Pflaster, Merkblatt für
Pflasterdecken der FGSV.

Ort: B3: Großsteinpfaster, ungebunden
Menge: 65,000 m²

### Titel 03 540 Baukonstruktionen

#### Bereich 03.03 549 Sonstiges zur KG 540

*Hinweis: Beet-Sitz-Kombination (BSK)*

**03.03.1 Grob- und Feinplanum für Einbauten herstellen**
Grob- und Feinplanum für Einbauten herstellen,
Abschnittsweise herstellen
Fläche profilgerecht vorbereiten und verdichten
Genauigkeit: +/- 2 cm unter der 4 m-Latte,
EV2-Wert: mind. 45 MN/m².
Menge: 40,000 m²

**03.03.2 Werk- und Montageplanung BSK erstellen**
Werk- und Montageplanung BSK erstellen
Erstellen einer Werk- und Montageplanung für die gesamte Beet-Sitz-Kombination zur Vorlage bei und Freigabe durch die BÜ/AG.

Die Werk- und Montageplanung ist in Abstimmungen mit  AG/BÜ spätestens 2  Monate vor der Ausführung zur Prüfung/ Freigabe der BÜ/AG vorzulegen.
Menge: 1,000 St

*Hinweis: --- Sitzblöcke, b =50cm ----*

**03.03.3 Sitzblock A, gerade, b=50cm, h=50cm liefern**
Sitzblock A, gerade, b=50cm, h=50cm liefern,
Element: A
in der Länge gerade,
Material: Beton, unbewehrt C45/55;
gemäß DIN EN 13198;
Farbe: Beton grau, fein gestrahlt
Maße: (L/B/H): 100/50/50 cm
Kanten Fase 5/5 mm,
Unterkante ohne Fase
Oberflächenbehandlung:
stahlsandgestrahlte Natursteinoberfläche

Lieferempfehlung:
Hersteller:
Rinn Beton- und Naturstein Stadtroda GmbH
Bürgeler Straße 5
07646 Stadtroda
Tel. +49 36428 448-68
Fax +49 36428 448-8868
Mobil +49 172 4288000
andreas.zetzsche@rinn.net
www.rinn.net

Produkt: Intervallo Sitzblock, gerade
Farbe: rinnit neo³ elegant RI-02

oder gleichwertig

Hersteller: '.........'
Produkt: '.........'
Farbe: '.........'

(vom Bieter verbindlich einzutragen)
Menge: 2,000 St

**03.03.4 Sitzblock A_1, schräg abgestellt, b=50cm, h=50cm liefern**
Sitzblock A_1, schräg abgestellt, b=50cm, h=50cm liefern,
Element: A_1,
in der Länge gerade,
am Ende vertikal schräg abgestellt,
Material: Beton, unbewehrt C45/55;
gemäß DIN EN 13198;
Farbe: Beton grau, fein gestrahlt
Maße: (B/H): 50/50 cm
L: hinten: 83 cm, vorne: 34 cm
Kanten Fase 5/5 mm,
Unterkante ohne Fas
Oberflächenbehandlung:
stahlsandgestrahlte Natursteinoberfläche

Lieferempfehlung:
Hersteller:
Rinn Beton- und Naturstein Stadtroda GmbH
Bürgeler Straße 5
07646 Stadtroda
Tel. +49 36428 448-68
Fax +49 36428 448-8868
Mobil +49 172 4288000
andreas.zetzsche@rinn.net
www.rinn.net

Produkt: Intervallo Sitzblock, schräg abgestellt
Farbe: rinnit neo³ elegant RI-02

oder gleichwertig

Hersteller: '.........'
Produkt: '.........'
Farbe: '.........'

(vom Bieter verbindlich einzutragen)
Menge: 1,000 St

**03.03.5 Sitzblock B, gerade, b=50cm, h=60cm liefern**
Sitzblock B, gerade, b=50cm, h=60cm liefern,
Element: B
in der Länge gerade,
Material: Beton, unbewehrt C45/55;
gemäß DIN EN 13198;
Farbe: Beton grau, fein gestrahlt
Maße: (L/B/H): 100/50/60 cm
Kanten Fase 5/5 mm,
Unterkante ohne Fase
Oberflächenbehandlung:
stahlsandgestrahlte Natursteinoberfläche

Lieferempfehlung:
Hersteller:
Rinn Beton- und Naturstein Stadtroda GmbH
Bürgeler Straße 5
07646 Stadtroda
Tel. +49 36428 448-68
Fax +49 36428 448-8868
Mobil +49 172 4288000
andreas.zetzsche@rinn.net
www.rinn.net

Produkt: Intervallo Sitzblock, gerade
Farbe: rinnit neo³ elegant RI-02

oder gleichwertig

Hersteller: '.........'
Produkt: '.........'
Farbe: '.........'

(vom Bieter verbindlich einzutragen)
Menge: 3,000 St

**03.03.6 Sitzblock C, gerade, b=50cm, h=70cm liefern**
Sitzblock C, gerade, b=50cm, h=70cm liefern,
Element: C
in der Länge gerade,
Material: Beton, unbewehrt C45/55;
gemäß DIN EN 13198;
Farbe: Beton grau, fein gestrahlt
Maße: (L/B/H): 100/50/70 cm
Kanten Fase 5/5 mm,
Unterkante ohne Fase
Oberflächenbehandlung:
stahlsandgestrahlte Natursteinoberfläche

Lieferempfehlung:
Hersteller:
Rinn Beton- und Naturstein Stadtroda GmbH
Bürgeler Straße 5
07646 Stadtroda
Tel. +49 36428 448-68
Fax +49 36428 448-8868
Mobil +49 172 4288000
andreas.zetzsche@rinn.net
www.rinn.net

Produkt: Intervallo Sitzblock, gerade
Farbe: rinnit neo³ elegant RI-02

oder gleichwertig

Hersteller: '.........'
Produkt: '.........'
Farbe: '.........'

(vom Bieter verbindlich einzutragen)
Menge: 3,000 St

**03.03.7 Sitzblock C_1, schräg abgestellt, b=50cm, h=70cm liefern**
Sitzblock C_1, schräg abgestellt, b=50cm, h=70cm liefern,
Element: C_1,
in der Länge gerade,
am Ende vertikal schräg abgestellt,
Material: Beton, unbewehrt C45/55;
gemäß DIN EN 13198;
Farbe: Beton grau, fein gestrahlt
Maße: (B/H): 50/70 cm
L: hinten: 31 cm, vorne: 81 cm
Kanten Fase 5/5 mm,
Unterkante ohne Fase
Oberflächenbehandlung:
stahlsandgestrahlte Natursteinoberfläche

Lieferempfehlung:
Hersteller:
Rinn Beton- und Naturstein Stadtroda GmbH
Bürgeler Straße 5
07646 Stadtroda
Tel. +49 36428 448-68
Fax +49 36428 448-8868
Mobil +49 172 4288000
andreas.zetzsche@rinn.net
www.rinn.net

Produkt: Intervallo Sitzblock, schräg abgestellt
Farbe: rinnit neo³ elegant RI-02

oder gleichwertig

Hersteller: '.........'
Produkt: '.........'
Farbe: '.........'

(vom Bieter verbindlich einzutragen)
Menge: 1,000 St

**03.03.8 Sitzblock C_2, schräg abgestellt, b=50cm, h=70cm liefern**
Sitzblock C_2, schräg abgestellt, b=50cm, h=70cm liefern,
Element: C_2,
in der Länge gerade,
am Ende vertikal schräg abgestellt,
Material: Beton, unbewehrt C45/55;
gemäß DIN EN 13198;
Farbe: Beton grau, fein gestrahlt
Maße: (B/H): 50/70 cm
L: hinten: 83 cm, vorne: 34 cm
Kanten Fase 5/5 mm,
Unterkante ohne Fase
Oberflächenbehandlung:
stahlsandgestrahlte Natursteinoberfläche

Lieferempfehlung:
Hersteller:
Rinn Beton- und Naturstein Stadtroda GmbH
Bürgeler Straße 5
07646 Stadtroda
Tel. +49 36428 448-68
Fax +49 36428 448-8868
Mobil +49 172 4288000
andreas.zetzsche@rinn.net
www.rinn.net

Produkt: Intervallo Sitzblock, schräg abgestellt
Farbe: rinnit neo³ elegant RI-02

oder gleichwertig

Hersteller: '.........'
Produkt: '.........'
Farbe: '.........'

(vom Bieter verbindlich einzutragen)
Menge: 1,000 St

**03.03.9 Sitzblock C_3, schräg abgestellt, b=50cm, h=70cm liefern**
Sitzblock C_3, schräg abgestellt, b=50cm, h=70cm liefern,
Element: C_3,
in der Länge gerade,
am Ende vertikal schräg abgestellt,
Material: Beton, unbewehrt C45/55;
gemäß DIN EN 13198;
Farbe: Beton grau, fein gestrahlt
Maße: (B/H): 50/70 cm
L: hinten: 99 cm, vorne: 50 cm
Kanten Fase 5/5 mm,
Unterkante ohne Fase
Oberflächenbehandlung:
stahlsandgestrahlte Natursteinoberfläche

Lieferempfehlung:
Hersteller:
Rinn Beton- und Naturstein Stadtroda GmbH
Bürgeler Straße 5
07646 Stadtroda
Tel. +49 36428 448-68
Fax +49 36428 448-8868
Mobil +49 172 4288000
andreas.zetzsche@rinn.net
www.rinn.net

Produkt: Intervallo Sitzblock, schräg abgestellt
Farbe: rinnit neo³ elegant RI-02

oder gleichwertig

Hersteller: '.........'
Produkt: '.........'
Farbe: '.........'

(vom Bieter verbindlich einzutragen)
Menge: 1,000 St

*Hinweis: --- Sitzblöcke, b =58cm ----*

**03.03.10 Sitzblock D, gerade,b=58cm, h=40cm liefern**
Sitzblock D, gerade,b=58cm, h=40cm liefern,
Element: D
in der Länge gerade,
Material: Beton, unbewehrt C45/55;
gemäß DIN EN 13198;
Farbe: Beton grau, fein gestrahlt
Maße: (L/B/H): 100/58/40 cm
Kanten Fase 5/5 mm,
Unterkante ohne Fase
Oberflächenbehandlung:
stahlsandgestrahlte Natursteinoberfläche

Lieferempfehlung:
Hersteller:
Rinn Beton- und Naturstein Stadtroda GmbH
Bürgeler Straße 5
07646 Stadtroda
Tel. +49 36428 448-68
Fax +49 36428 448-8868
Mobil +49 172 4288000
andreas.zetzsche@rinn.net
www.rinn.net

Produkt: Intervallo Sitzblock, gerade
Farbe: rinnit neo³ elegant RI-02

oder gleichwertig

Hersteller: '.........'
Produkt: '.........'
Farbe: '.........'

(vom Bieter verbindlich einzutragen)
Menge: 4,000 St

**03.03.11 Sitzblock D_1, schräg abgestellt, b=58cm, h=40cm liefern**
Sitzblock D_1, schräg abgestellt, b=58cm, h=40cm liefern,
Element: D_1
in der Länge gerade,
am Ende vertikal schräg abgestellt,
Material: Beton, unbewehrt C45/55;
gemäß DIN EN 13198;
Farbe: Beton grau, fein gestrahlt
Maße: (B/H):  58/40 cm
L: hinten: 100cm, vorne: 42 cm
Kanten Fase 5/5 mm,
Unterkante ohne Fase
Oberflächenbehandlung:
stahlsandgestrahlte Natursteinoberfläche

Lieferempfehlung:
Hersteller:
Rinn Beton- und Naturstein Stadtroda GmbH
Bürgeler Straße 5
07646 Stadtroda
Tel. +49 36428 448-68
Fax +49 36428 448-8868
Mobil +49 172 4288000
andreas.zetzsche@rinn.net
www.rinn.net

Produkt: Intervallo Sitzblock, schräg abgestellt
Farbe: rinnit neo³ elegant RI-02

oder gleichwertig

Hersteller: '.........'
Produkt: '.........'
Farbe: '.........'

(vom Bieter verbindlich einzutragen)
Menge: 1,000 St

**03.03.12 Sitzblock D_2, schräg abgestellt, b=58cm, h=40cm liefern**
Sitzblock D_2, schräg abgestellt, b=58cm, h=40cm liefern,
Element: D_2
in der Länge gerade,
am Ende vertikal schräg abgestellt,
Material: Beton, unbewehrt C45/55;
gemäß DIN EN 13198;
Farbe: Beton grau, fein gestrahlt
Maße: (B/H):  58/40 cm
L: hinten: 39 cm, vorne: 97cm
Kanten Fase 5/5 mm,
Unterkante ohne Fase
Oberflächenbehandlung:
stahlsandgestrahlte Natursteinoberfläche

Lieferempfehlung:
Hersteller:
Rinn Beton- und Naturstein Stadtroda GmbH
Bürgeler Straße 5
07646 Stadtroda
Tel. +49 36428 448-68
Fax +49 36428 448-8868
Mobil +49 172 4288000
andreas.zetzsche@rinn.net
www.rinn.net

Produkt: Intervallo Sitzblock, schräg abgestellt
Farbe: rinnit neo³ elegant RI-02

oder gleichwertig

Hersteller: '.........'
Produkt: '.........'
Farbe: '.........'

(vom Bieter verbindlich einzutragen)
Menge: 1,000 St

**03.03.13 Sitzblock E, gerade,b=58cm, h=50cm liefern**
Sitzblock E, gerade,b=58cm, h=50cm liefern,
Element: E
in der Länge gerade,
Material: Beton, unbewehrt C45/55;
gemäß DIN EN 13198;
Farbe: Beton grau, fein gestrahlt
Maße: (L/B/H): 100/58/50 cm
Kanten Fase 5/5 mm,
Unterkante ohne Fase
Oberflächenbehandlung:
stahlsandgestrahlte Natursteinoberfläche

Lieferempfehlung:
Hersteller:
Rinn Beton- und Naturstein Stadtroda GmbH
Bürgeler Straße 5
07646 Stadtroda
Tel. +49 36428 448-68
Fax +49 36428 448-8868
Mobil +49 172 4288000
andreas.zetzsche@rinn.net
www.rinn.net

Produkt: Intervallo Sitzblock, gerade
Farbe: rinnit neo³ elegant RI-02

oder gleichwertig

Hersteller: '.........'
Produkt: '.........'
Farbe: '.........'

(vom Bieter verbindlich einzutragen)
Menge: 7,000 St

**03.03.14 Sitzblock E_1, schräg abgestellt, b=58cm, h=50cm liefern**
Sitzblock E_1, schräg abgestellt, b=58cm, h=50cm liefern,
Element: E_1
in der Länge gerade,
am Ende vertikal schräg abgestellt,
Material: Beton, unbewehrt C45/55;
gemäß DIN EN 13198;
Farbe: Beton grau, fein gestrahlt
Maße: (B/H):  58/50 cm
L: hinten: 100cm, vorne: 42cm
Kanten Fase 5/5 mm,
Unterkante ohne Fase
Oberflächenbehandlung:
stahlsandgestrahlte Natursteinoberfläche

Lieferempfehlung:
Hersteller:
Rinn Beton- und Naturstein Stadtroda GmbH
Bürgeler Straße 5
07646 Stadtroda
Tel. +49 36428 448-68
Fax +49 36428 448-8868
Mobil +49 172 4288000
andreas.zetzsche@rinn.net
www.rinn.net

Produkt: Intervallo Sitzblock,  schräg abgestellt
Farbe: rinnit neo³ elegant RI-02

oder gleichwertig

Hersteller: '.........'
Produkt: '.........'
Farbe: '.........'

(vom Bieter verbindlich einzutragen)
Menge: 1,000 St

**03.03.15 Sitzblock E_2, schräg abgestellt, b=58cm, h=50cm liefern**
Sitzblock E_2,  schräg abgestellt, b=58cm, h=50cm liefern,
Element: E_2
in der Länge gerade,
am Ende vertikal schräg abgestellt,
Material: Beton, unbewehrt C45/55;
gemäß DIN EN 13198;
Farbe: Beton grau, fein gestrahlt
Maße: (B/H):  58/50 cm
L: hinten: 39 cm, vorne: 97cm
Kanten Fase 5/5 mm,
Unterkante ohne Fase
Oberflächenbehandlung:
stahlsandgestrahlte Natursteinoberfläche

Lieferempfehlung:
Hersteller:
Rinn Beton- und Naturstein Stadtroda GmbH
Bürgeler Straße 5
07646 Stadtroda
Tel. +49 36428 448-68
Fax +49 36428 448-8868
Mobil +49 172 4288000
andreas.zetzsche@rinn.net
www.rinn.net

Produkt: Intervallo Sitzblock, schräg abgestellt
Farbe: rinnit neo³ elegant RI-02

oder gleichwertig

Hersteller: '.........'
Produkt: '.........'
Farbe: '.........'

(vom Bieter verbindlich einzutragen)
Menge: 1,000 St

**03.03.16 Sitzblock E_3, schräg abgestellt, b=58cm, h=50cm liefern**
Sitzblock E_3, schräg abgestellt, b=58cm, h=50cm liefern,
Element: E_3
in der Länge gerade,
am Ende vertikal schräg abgestellt,
Material: Beton, unbewehrt C45/55;
gemäß DIN EN 13198;
Farbe: Beton grau, fein gestrahlt
Maße: (B/H):  58/50 cm
L: hinten: 142 cm, vorne: 85 cm
Kanten Fase 5/5 mm,
Unterkante ohne Fase
Oberflächenbehandlung:
stahlsandgestrahlte Natursteinoberfläche

Lieferempfehlung:
Hersteller:
Rinn Beton- und Naturstein Stadtroda GmbH
Bürgeler Straße 5
07646 Stadtroda
Tel. +49 36428 448-68
Fax +49 36428 448-8868
Mobil +49 172 4288000
andreas.zetzsche@rinn.net
www.rinn.net

Produkt: Intervallo Sitzblock, schräg abgestellt
Farbe: rinnit neo³ elegant RI-02

oder gleichwertig

Hersteller: '.........'
Produkt: '.........'
Farbe: '.........'

(vom Bieter verbindlich einzutragen)
Menge: 1,000 St

**03.03.17 Sitzblock E_4, schräg abgestellt, b=58cm, h=50cm liefern**
Sitzblock E_4, schräg abgestellt, b=58cm, h=50cm liefern,
Element: E_4
in der Länge gerade,
am Ende vertikal schräg abgestellt,
Material: Beton, unbewehrt C45/55;
gemäß DIN EN 13198;
Farbe: Beton grau, fein gestrahlt
Maße: (B/H):  58/50 cm
L: hinten: 26 cm, vorne: 84 cm
Kanten Fase 5/5 mm,
Unterkante ohne Fase
Oberflächenbehandlung:
stahlsandgestrahlte Natursteinoberfläche

Lieferempfehlung:
Hersteller:
Rinn Beton- und Naturstein Stadtroda GmbH
Bürgeler Straße 5
07646 Stadtroda
Tel. +49 36428 448-68
Fax +49 36428 448-8868
Mobil +49 172 4288000
andreas.zetzsche@rinn.net
www.rinn.net

Produkt: Intervallo Sitzblock, schräg abgestellt
Farbe: rinnit neo³ elegant RI-02

oder gleichwertig

Hersteller: '.........'
Produkt: '.........'
Farbe: '.........'

(vom Bieter verbindlich einzutragen)
Menge: 1,000 St

**03.03.18 Sitzblöcke einbauen**
*** Pauschalposition
Sitzblöcke einbauen,
Sitzblöcke auf Betonfundament versetzen.

Die detailierten Maße sind der Ausführungsplanung gemäß Plan-Nr. 3.2 zu entnehmen.

Die Herstellung erfolgt auf Grundlage der durch BÜ/AG freigegebenen Werk- und Montageplanung.

Fundament:
Betonfundament
Betonqualität: C20/25,
Stärke min. 20cm,
einschließlich frostsicherer Gründung
aus Schottertragschicht, 0/32 liefern, einbauen,
 T = nach Erfordernis, bis -80 cm unter OKGelände
Anforderungen: Verformungsmodul EV2 mind. 150 MN/m²
und Sauberkeitsschicht
aus Magerbeton in C20/25,
unbewehrt, glatt abgezogen,
Dicke 5-10cm.herstellen.
Haftbrücke zwischen Betonfertigteil und Fundament herstellen.

Die Betonfertigteile (BFT) sind mindestens 5 cm unter das jeweilige OK des angrenzenden Belages zu führen.

Abschnittslängen und Positionierung der Fugen gemäß Detailplan: Detail 2 BSK (Beet-Sitz-Kombination)

Ausführung inklusive aller erforderlichen Vorarbeiten, Bohrungen/Fräsungen, Verleimung, Pressung und Montage.

Ort: BSK (Beet-Sitz-Kombination)
Menge: 1,000 psch

**03.03.19 Sitzblöcke verbinden**
Sitzblöcke verbinden,
werkseitig je Sitzblock zwei Bohrungen herstellen,
Anordnung der Bohrungen: diagonal versetzt auf Sitzblock, Abstand zum Rand: min. 10 cm.
Maße der Bohrung: Tiefe: min. 120mm,
Durchmesser: min. 15mm

Einsetzen von je einer Gewindestange,
Material Befestigung: Gewindestangen
je 2 Stück
Maße: M 10 / 30 / 200 mm
Material: Stahl, galvanisch verzinkt
- Federunterlegscheibe DIN 127 M10 NIRO A2
- Unterlegscheibe groß - Per. 30 DIN 9021 M10 NIRO A2
- Sechskant-Schraubenmutter DIN 934 M10 NIRO A2
- Klebemörtel

Zu verbindene Sitzblöcke/ Elemente:
1x D_1 mit E_1
4x D mit E
1x D_2 mit E_2

Jeweils zwei Sitzblöcke mit gerader oder schräg abgestellter Seitenkante werden im fertig montierten Zustand übereinander positioniert,
oberer Sitzblock, h = 40 cm wird unterseitig mit zwei Bohrungen werkseitig versehen;
unterer Sitzblock, h = 50 cm wird oberseitig mit zwei Bohrungen werkseitig versehen,
die Bohrungen des jeweils oberen und unteren Sitzblockes müssen direkt übereinander ausgeführt werden.
Eine Abweichung bis max. 2mm ist zulässig.

Die Fuge der beiden jeweils übereinander positionierten Sitzblöcke muss glatt durchlaufen.

EP entspricht aller notwendigen Leistungen zur Herstellung einer Verbindung zwischen zwei Sitzblöcken: 4 Bohrungen, 2 Gewindestangen, Montage.
Menge: 6,000 St

*Hinweis: --- Mauerwinkel, b =12cm ----*

**03.03.20 Mauerwinkel F, h=50cm liefern**
Mauerwinkel F, h=50cm liefern,
Element: F
in der Länge gerade
Material: Beton, unbewehrt,
gemäß DIN 1045
Farbe: Beton grau, fein gestrahlt
Maße: Länge 100 cm, Höhe 50 cm,
Fuß 30 cm, Kopfbreite 12 cm
Ersatzflächenlast 5,0 kN/m² oder 20° Böschung
alle Sichtflächen Kanten Fase 5/5 mm
Fuß und Unterkante ohne Fase
alle sichtbaren Kanten gefast,
Rückseiten und Köpfe 20 cm von oben
bearbeitet und gefast,
mit stahlsandgestrahlter Naturstein-
Oberfläche

Lieferempfehlung:
Hersteller:
Rinn Beton- und Naturstein Stadtroda GmbH
Bürgeler Straße 5
07646 Stadtroda
Tel. +49 36428 448-68
Fax +49 36428 448-8868
Mobil +49 172 4288000
andreas.zetzsche@rinn.net
www.rinn.net

Produkt: Mauerwinkel, gerade
Farbe: rinnit neo³ elegant RI-02

oder gleichwertig

Hersteller: '.........'
Produkt: '.........'
Farbe: '.........'

(vom Bieter verbindlich einzutragen)
Menge: 6,000 St

**03.03.21 Mauerwinkel F_1, gerade abgestellt, h=50cm liefern**
Mauerwinkel F_1, gerade abgestellt, h=50cm liefern,
Element: F_1
in der Länge gerade abgestellt,
Material: Beton, unbewehrt,
gemäß DIN 1045
Farbe: Beton grau, fein gestrahlt
Maße: Länge 52 cm, Höhe 50 cm,
Fuß 30 cm, Kopfbreite 12 cm
Ersatzflächenlast 5,0 kN/m² oder 20° Böschung
alle Sichtflächen Kanten Fase 5/5 mm
Fuß und Unterkante ohne Fase
alle sichtbaren Kanten gefast,
Rückseiten und Köpfe 20 cm von oben
bearbeitet und gefast,
mit stahlsandgestrahlter Naturstein-
Oberfläche

Lieferempfehlung:
Hersteller:
Rinn Beton- und Naturstein Stadtroda GmbH
Bürgeler Straße 5
07646 Stadtroda
Tel. +49 36428 448-68
Fax +49 36428 448-8868
Mobil +49 172 4288000
andreas.zetzsche@rinn.net
www.rinn.net

Produkt: Mauerwinkel, gerade, gerade abgestellt,
Farbe: rinnit neo³ elegant RI-02

oder gleichwertig

Hersteller: '.........'
Produkt: '.........'
Farbe: '.........'

(vom Bieter verbindlich einzutragen)
Menge: 1,000 St

**03.03.22 Mauerwinkel F_2, Eckelement, h=50cm liefern,**
Mauerwinkel F_2, Eckelement, h=50cm liefern,
Element: F_2, Eckelement,
Außenwinkel: 45 Grad,
Fuss in der Länge schräg abgestellt,
Material: Beton, unbewehrt,
gemäß DIN 1045
Farbe: Beton grau, fein gestrahlt
Maße:
Schenke 1: Länge 105 cm,
Schenke 2: Länge 117 cm,
Höhe 50 cm,
Fuß 30cm asymmetrisch, Kopfbreite 12 cm
Ersatzflächenlast 5,0 kN/m² oder 20° Böschung
alle Sichtflächen Kanten Fase 5/5 mm
Fuß und Unterkante ohne Fase
alle sichtbaren Kanten gefast,
Rückseiten und Köpfe 20 cm von oben
bearbeitet und gefast,
mit stahlsandgestrahlter Naturstein-
Oberfläche

Lieferempfehlung:
Hersteller:
Rinn Beton- und Naturstein Stadtroda GmbH
Bürgeler Straße 5
07646 Stadtroda
Tel. +49 36428 448-68
Fax +49 36428 448-8868
Mobil +49 172 4288000
andreas.zetzsche@rinn.net
www.rinn.net

Produkt: Mauerwinkel, Eckelement
Farbe: rinnit neo³ elegant RI-02

oder gleichwertig

Hersteller: '.........'
Produkt: '.........'
Farbe: '.........'

(vom Bieter verbindlich einzutragen)
Menge: 1,000 St

**03.03.23 Mauerwinkel F_3, schräg abgestellt, h=50cm liefern**
Mauerwinkel F_3, schräg abgestellt, h=50cm liefern,
Element: F_3,
Fuss in der Länge schräg abgestellt,
Material: Beton, unbewehrt,
gemäß DIN 1045
Farbe: Beton grau, fein gestrahlt
Maße: Länge: vorne: 88 cm, hinten: 100 cm,
Höhe 50 cm,
Fuß 30 cm, Kopfbreite 12 cm
Ersatzflächenlast 5,0 kN/m² oder 20° Böschung
alle Sichtflächen Kanten Fase 5/5 mm
Fuß und Unterkante ohne Fase
alle sichtbaren Kanten gefast,
Rückseiten und Köpfe 20 cm von oben
bearbeitet und gefast,
mit stahlsandgestrahlter Naturstein-
Oberfläche

Lieferempfehlung:
Hersteller:
Rinn Beton- und Naturstein Stadtroda GmbH
Bürgeler Straße 5
07646 Stadtroda
Tel. +49 36428 448-68
Fax +49 36428 448-8868
Mobil +49 172 4288000
andreas.zetzsche@rinn.net
www.rinn.net

Produkt: Mauerwinkel, gerade, schräg abgestellt,
Farbe: rinnit neo³ elegant RI-02

oder gleichwertig

Hersteller: '.........'
Produkt: '.........'
Farbe: '.........'

(vom Bieter verbindlich einzutragen)
Menge: 1,000 St

**03.03.24 Mauerwinkel G, h=75cm liefern**
Mauerwinkel G, h=75cm liefern,
Element: G
in der Länge gerade
Material: Beton, unbewehrt,
gemäß DIN 1045
Farbe: Beton grau, fein gestrahlt
Maße: Länge 100 cm, Höhe 75 cm,
Fuß 50 cm, Kopfbreite 12 cm
Ersatzflächenlast 5,0 kN/m² oder 20° Böschung
alle Sichtflächen Kanten Fase 5/5 mm
Fuß und Unterkante ohne Fase
alle sichtbaren Kanten gefast,
Rückseiten und Köpfe 30 cm von oben
bearbeitet und gefast,
mit stahlsandgestrahlter Naturstein-
Oberfläche

Lieferempfehlung:
Hersteller:
Rinn Beton- und Naturstein Stadtroda GmbH
Bürgeler Straße 5
07646 Stadtroda
Tel. +49 36428 448-68
Fax +49 36428 448-8868
Mobil +49 172 4288000
andreas.zetzsche@rinn.net
www.rinn.net

Produkt: Mauerwinkel, gerade
Farbe: rinnit neo³ elegant RI-02

oder gleichwertig

Hersteller: '.........'
Produkt: '.........'
Farbe: '.........'

(vom Bieter verbindlich einzutragen)
Menge: 6,000 St

**03.03.25 Mauerwinkel G_1, schräg abgestellt, h=50cm liefern**
Mauerwinkel G_1, schräg abgestellt, h=50cm liefern,
Element: G_1
in der Länge schräg abgestellt,
Material: Beton, unbewehrt,
gemäß DIN 1045
Farbe: Beton grau, fein gestrahlt
Maße:  Länge: vorne: 100 cm, hinten: 50 cm,
Höhe 50 cm,
Fuß 50 cm, Kopfbreite 12 cm
Ersatzflächenlast 5,0 kN/m² oder 20° Böschung
alle Sichtflächen Kanten Fase 5/5 mm
Fuß und Unterkante ohne Fase
alle sichtbaren Kanten gefast,
Rückseiten und Köpfe 30 cm von oben
bearbeitet und gefast,
mit stahlsandgestrahlter Naturstein-
Oberfläche

Lieferempfehlung:
Hersteller:
Rinn Beton- und Naturstein Stadtroda GmbH
Bürgeler Straße 5
07646 Stadtroda
Tel. +49 36428 448-68
Fax +49 36428 448-8868
Mobil +49 172 4288000
andreas.zetzsche@rinn.net
www.rinn.net

Produkt: Mauerwinkel, gerade, Fuss schräg abgestellt,
Farbe: rinnit neo³ elegant RI-02

oder gleichwertig

Hersteller: '.........'
Produkt: '.........'
Farbe: '.........'

(vom Bieter verbindlich einzutragen)
Menge: 1,000 St

**03.03.26 Mauerwinkel einbauen**
*** Pauschalposition
Mauerwinkel einbauen,
Mauerwinkel  auf Betonfundament versetzen.

Die detailierten Maße sind der Ausführungsplanung gemäß Plan-Nr. 3.2 zu entnehmen.

Die Herstellung erfolgt auf Grundlage der durch BÜ/AG freigegebenen Werk- und Montageplanung.

Fundament:
Betonfundament
Betonqualität: C20/25,
Stärke min. 20cm,
einschließlich frostsicherer Gründung
aus Schottertragschicht, 0/32 liefern, einbauen,
 T = nach Erfordernis, bis -80 cm unter OKGelände
Anforderungen: Verformungsmodul EV2 mind. 150 MN/m²
und Sauberkeitsschicht
aus Magerbeton in C20/25,
unbewehrt, glatt abgezogen,
Dicke 5-10cm herstellen.
Haftbrücke zwischen Betonfertigteil und Fundament herstellen.

Die Betonfertigteile (BFT) sind mindestens 5 cm unter das jeweilige OK des angrenzenden Belages zu führen.

Abschnittslängen und Positionierung der Fugen gemäß Detailplan: Detail 2 BSK (Beet-Sitz-Kombination)

Ausführung inklusive aller erforderlichen Vorarbeiten, Bohrungen/Fräsungen, Verleimung, Pressung und Montage.

Ort: BSK (Beet-Sitz-Kombination)
Menge: 1,000 psch

**03.03.27 Beschichtung herstellen**
*** Pauschalposition
Beschichtung herstellen,
auf montierte Betonelemente innenseitig flächig
mit wasserundurchlässigem Anstrich ausführen,
einschließlich Oberseite des Fußes.
Material:  2K-Epoxidharz-Farbe
Farbe: transparent
Auftragsstärke: min. 2mm
Anstrich geeignet gegen:
Bodenfeuchte / nicht drückendes Wasser
besonders robust und witterungsbeständig
Die Oberfläche muss trocken, sauber und tragfähig sein, Reinigung vor Voranstrich und Anstrich ausführen,
Voranstrich mit Tiefengrund.
Menge: 1,000 psch

*Hinweis: --- Holzauflagen ----*

**03.03.28 Holzauflage liefern, montieren**
Holzauflage liefern, montieren,
auf Sitzelblock aufschrauben/ montieren.
4 Bohrpunkte in unbewährten Sitzblock aus Beton ausführen.
Holzauflage auf Sitzblock montieren gemäß Herstellervorgaben.
Min. Abstand zum Rand: 10 cm.

Konstruktion aus Aluminiumguss und Holzbelattung:
Mauerauflage mit Seitenteilen aus Aluminiumguss, Unterkonstruktion aus Stahl, in RAL 9007 graualuminium. Sitzfläche mit Holzbelattung.
Befestigungsart : zum Aufdübeln bei +/- 0 mm

Material Auflage: Holz
Oberfläche Auflage: unbehandelt
Holzart: Robinie

Material Unterkonstruktion : Stahl
Oberfläche Unterkonstruktion : feuerverzinkt und pulverbeschichtet
B x T x H : 1720 x 580 x 70 mm
Sitzbreite : 1720 mm
Sitztiefe : 580 mm
Anlieferung erfolgt vormontiert.

Material Befestigung: Gewindestangen
je 4 Stück
Maße: M 10 / 30 / 200 mm
Material: Stahl, galvanisch verzinkt
- Federunterlegscheibe DIN 127 M10 NIRO A2
- Unterlegscheibe groß - Per. 30 DIN 9021 M10 NIRO A2
- Sechskant-Schraubenmutter DIN 934 M10 NIRO A2
- Klebemörtel

Einschließlich aller erforderlichen Vorarbeiten, Bohrungen und Befestigungsmaterial für die Montage.

Lieferempfehlung:
Hersteller:
ZIEGLER Metallbearbeitung GmbH
Gewerbepark am See 1
D- 01920 Nebelschütz
Tel. 0800-1004901 (kostenfreie Fachberatung)
ausschreibung@ziegler-metall.de
www.ziegler-metall.de (https://www.ziegler-metall.de/)

Marke: mmcité
Produkt: Mauerauflage PORT - Anfangs- und Endelement
ohne Rückenlehne
Artikelnr. 177.297

o. gl.

Hersteller: '.........'
Marke: '.........'
Produkt: '.........'
(vom Bieter verbindlich einzutragen)
Menge: 4,000 St

**03.03.29 Holzauflage mit Rückenlehne, Anfangselement liefern,**
Holzauflage mit Rückenlehne, Anfangselement liefern, montieren
auf Sitzelblock aufschrauben/ montieren.
4 Bohrpunkte in unbewährten Sitzblock aus Beton ausführen.
Holzauflage auf Sitzblock montieren gemäß Herstellervorgaben.
Min. Abstand zum Rand: 10 cm.

Konstruktion aus Aluminiumguss und Holzbelattung:
Mauerauflage mit Seitenteilen aus Aluminiumguss, Unterkonstruktion aus Stahl, in RAL 9007 graualuminium. Sitzfläche mit Holzbelattung.
Befestigungsart : zum Aufdübeln bei +/- 0 mm

Material Auflage: Holz
Oberfläche Auflage: unbehandelt
Holzart: Robinie

Material Unterkonstruktion : Stahl
Oberfläche Unterkonstruktion : feuerverzinkt und pulverbeschichtet
B x T x H : 1720 x 610 x 460 mm
Sitzbreite : 1720 mm
Sitztiefe : 460 mm
Anlieferung erfolgt vormontiert.

Material Befestigung: Gewindestangen
je 4 Stück
Maße: M 10 / 30 / 200 mm
Material: Stahl, galvanisch verzinkt
- Federunterlegscheibe DIN 127 M10 NIRO A2
- Unterlegscheibe groß - Per. 30 DIN 9021 M10 NIRO A2
- Sechskant-Schraubenmutter DIN 934 M10 NIRO A2
- Klebemörtel

Einschließlich aller erforderlichen Vorarbeiten, Bohrungen Befestigungsmaterial für die Montage.

Lieferempfehlung:
Hersteller:
ZIEGLER Metallbearbeitung GmbH
Gewerbepark am See 1
D- 01920 Nebelschütz
Tel. 0800-1004901 (kostenfreie Fachberatung)
ausschreibung@ziegler-metall.de
www.ziegler-metall.de (https://www.ziegler-metall.de/)

Marke: mmcité
Produkt: Mauerauflage PORT - Anfangselement
mit Rückenlehne
Artikelnr. 177.305

o. gl.

Hersteller: '.........'
Marke: '.........'
Produkt: '.........'
(vom Bieter verbindlich einzutragen)
Menge: 1,000 St

**03.03.30 Holzauflage mit Rückenlehne, Mittelelement liefern, montieren**
Holzauflage mit Rückenlehne, Mittelelement liefern, montieren,
auf Sitzelblock aufschrauben/ montieren.
4 Bohrpunkte in unbewährten Sitzblock aus Beton ausführen.
Holzauflage auf Sitzblock montieren gemäß Herstellervorgaben.
Min. Abstand zum Rand: 10 cm.

Konstruktion aus Aluminiumguss und Holzbelattung:
Mauerauflage mit Seitenteilen aus Aluminiumguss, Unterkonstruktion aus Stahl, in RAL 9007 graualuminium. Sitzfläche mit Holzbelattung.
Befestigungsart : zum Aufdübeln bei +/- 0 mm

Material Auflage: Holz
Oberfläche Auflage: unbehandelt
Holzart: Robinie

Material Unterkonstruktion : Stahl
Oberfläche Unterkonstruktion : feuerverzinkt und pulverbeschichtet
B x T x H : 1720 x 610 x 460 mm
Sitzbreite : 1720 mm
Sitztiefe : 460 mm
Anlieferung erfolgt vormontiert.

Material Befestigung: Gewindestangen
je 4 Stück
Maße: M 10 / 30 / 200 mm
Material: Stahl, galvanisch verzinkt
- Federunterlegscheibe DIN 127 M10 NIRO A2
- Unterlegscheibe groß - Per. 30 DIN 9021 M10 NIRO A2
- Sechskant-Schraubenmutter DIN 934 M10 NIRO A2
- Klebemörtel

Einschließlich aller erforderlichen Vorarbeiten, Bohrungen und Befestigungsmaterial für die Montage.

Lieferempfehlung:
Hersteller:
ZIEGLER Metallbearbeitung GmbH
Gewerbepark am See 1
D- 01920 Nebelschütz
Tel. 0800-1004901 (kostenfreie Fachberatung)
ausschreibung@ziegler-metall.de
www.ziegler-metall.de (https://www.ziegler-metall.de/)

Marke: mmcité
Produkt: Mauerauflage PORT - Mittelelement
mit Rückenlehne
Artikelnr. 177.307

o. gl.

Hersteller: '.........'
Marke: '.........'
Produkt: '.........'
(vom Bieter verbindlich einzutragen)
Menge: 1,000 St

**03.03.31 Holzauflage mit Rückenlehne, Endelement liefern, montieren**
Holzauflage mit Rückenlehne, Endelement liefern, montieren
auf Sitzelblock aufschrauben/ montieren.
4 Bohrpunkte in unbewährten Sitzblock aus Beton ausführen.
Holzauflage auf Sitzblock montieren gemäß Herstellervorgaben.
Min. Abstand zum Rand: 10 cm.

Konstruktion aus Aluminiumguss und Holzbelattung:
Mauerauflage mit Seitenteilen aus Aluminiumguss, Unterkonstruktion aus Stahl, in RAL 9007 graualuminium. Sitzfläche mit Holzbelattung.
Befestigungsart : zum Aufdübeln bei +/- 0 mm

Material Auflage: Holz
Oberfläche Auflage: unbehandelt
Holzart: Robinie

Material Unterkonstruktion : Stahl
Oberfläche Unterkonstruktion : feuerverzinkt und pulverbeschichtet
B x T x H : 1720 x 610 x 460 mm
Sitzbreite : 1720 mm
Sitztiefe : 460 mm
Anlieferung erfolgt vormontiert.

Material Befestigung: Gewindestangen
je 4 Stück
Maße: M 10 / 30 / 200 mm
Material: Stahl, galvanisch verzinkt
- Federunterlegscheibe DIN 127 M10 NIRO A2
- Unterlegscheibe groß - Per. 30 DIN 9021 M10 NIRO A2
- Sechskant-Schraubenmutter DIN 934 M10 NIRO A2
- Klebemörtel

Einschließlich aller erforderlichen Vorarbeiten, Bohrungen und Befestigungsmaterial für die Montage.

Lieferempfehlung:
Hersteller:
ZIEGLER Metallbearbeitung GmbH
Gewerbepark am See 1
D- 01920 Nebelschütz
Tel. 0800-1004901 (kostenfreie Fachberatung)
ausschreibung@ziegler-metall.de
www.ziegler-metall.de (https://www.ziegler-metall.de/)

Marke: mmcité
Produkt: Mauerauflage PORT - Endelement
mit Rückenlehne
Artikelnr. 177.309

o. gl.

Hersteller: '.........'
Marke: '.........'
Produkt: '.........'
(vom Bieter verbindlich einzutragen)
Menge: 1,000 St

**03.03.32 Zulage für Anti-Graffitischutz**
*** Bedarfsposition ohne GB
Zulage für Anti-Graffitischutz
für sämtliche Betonelemente
im Bereich der sichtbaren Betonflächen.
Menge: 1,000 St

*Hinweis: Bank*

**03.03.33 Sitzbank mit Rückenlehne liefern, montieren**
Sitzbank mit Rückenlehne liefern, montieren,
auf Betonfundament herstellen

Fundamente:
zwei Fundamenten herstellen.
OKFundament: -10 cm unter OK Belag
Betonfundament bestehned aus:
Betonqualität: C12/15,
Maße (LxBxH): 80x24x20cm

einschließlich frostfreier Gründung
aus Schottertragschicht, 0/32 liefern, einbauen,
 T = nach Erfordernis, bis -80 cm unter OKGelände
Anforderungen: Verformungsmodul EV2 mind. 150 MN/m²
und Sauberkeitsschicht
aus Magerbeton in C12/15,
unbewehrt, glatt abgezogen,
Stärke: ca. 5cm herstellen.

Konstruktion aus Aluminiumguss und Holzbelattung:
Sitzbank mit Seitenteilen aus Aluminiumguss.
Sitzfläche und Rückenlehne mit Holzbelattung (Ausrichtung der Lattung: längs).

Befestigungsart zum Aufdübeln bei- 100 mm unter OK Belag auf Betonfundamente

Material Auflage: Holz
Oberfläche Auflage: unbehandelt
Holzart: Robinie

Material Unterkonstruktion Aluminiumguss
Oberfläche Unterkonstruktion natur
B x T x H: 1820 x 650 x 770 mm
Höhe über Flur 770 mm
Sitz- B x T x H 1820 x 460 x 440 mm
Anlieferung erfolgt vormontiert.

Einschließlich aller erforderlichen Vorarbeiten, Bohrungen, Fundamentarbeiten und Befestigungsmaterial für die Montage.

Lieferempfehlung:
Hersteller:
ZIEGLER Metallbearbeitung GmbH
Gewerbepark am See 1
D- 01920 Nebelschütz
Tel. 0800-1004901 (kostenfreie Fachberatung)
ausschreibung@ziegler-metall.de
www.ziegler-metall.de (https://www.ziegler-metall.de/)

Marke: mmcité
Produkt: Sitzbank PORTIQOA mit Rückenlehne
Artikelnr. 177.892

o. gl.

Hersteller: '.........'
Marke: '.........'
Produkt: '.........'
(vom Bieter verbindlich einzutragen)
Menge: 1,000 St

*Hinweis: Tisch mit Bank*

**03.03.34 Tisch liefern, auf Betonfundament herstellen**
Tisch liefern, auf Betonfundament herstellen
auf Betonfundament herstellen

Tisch mit Unterkonstruktion aus Stahl.
Tischfüße aus Rundrohr.
Tischauflage mit Holzbelattung.

Fundamente:
zwei Streifenfundamenten herstellen.
OKFundament: -10 cm unter OK Belag
Betonfundament bestehend aus:
Betonqualität: C12/15,
Maße (LxBxH): 40x40x40cm,

einschließlich frostfreier Gründung
aus Schottertragschicht, 0/32 liefern, einbauen,
 T = nach Erfordernis, bis -80 cm unter OKGelände
Anforderungen: Verformungsmodul EV2 mind. 150 MN/m²
und
Sauberkeitsschicht
aus Magerbeton in C12/15,
unbewehrt, glatt abgezogen,
Stärke: ca. 5cm herstellen.

Konstruktion aus Aluminiumguss und Holzbelattung:

Befestigungsart zum Aufdübeln bei -100 mm unter OK Belag auf Betonfundamente.

Befestigungsart : zum Aufdübeln bei -100 mm
Material Auflage : Holz
Oberfläche Auflage : unbehandelt
Holzart : Robinie

Material Unterkonstruktion : Stahl
Oberfläche Unterkonstruktion:
feuerverzinkt und pulverbeschichtet
B x T x H : 1800 x 740 x 820 mm
Höhe über Flur : 720 mm
Anlieferung erfolgt vormontiert.

Einschließlich aller erforderlichen Vorarbeiten, Bohrungen, Fundamentarbeiten und Befestigungsmaterial für die Montage.

Lieferempfehlung:
Hersteller:
ZIEGLER Metallbearbeitung GmbH
Gewerbepark am See 1
D- 01920 Nebelschütz
Tel. 0800-1004901 (kostenfreie Fachberatung)
ausschreibung@ziegler-metall.de
www.ziegler-metall.de (https://www.ziegler-metall.de/)

Produkt: Tisch UNI TWO
mit Holzbelattung Robinie
Artikel 117.944

o. gl.

Hersteller: '.........'
Produkt: '.........'
(vom Bieter verbindlich einzutragen)
Menge: 1,000 St

**03.03.35 Bank liefern, auf Betonfundament herstellen**
Bank  liefern, auf Betonfundament herstellen
Sitzbank mit Seitenteilen aus Aluminiumguss.
Sitzfläche mit Holzbelattung.

Fundamente:
zwei Fundamenten herstellen.
OKFundament: -10 cm unter OK Belag
Betonfundament bestehend aus:
Betonqualität: C12/15,
Maße (LxBxH): 60x24x20cm

einschließlich frostfreier Gründung
aus Schottertragschicht, 0/32 liefern, einbauen,
 T = nach Erfordernis, bis -80 cm unter OKGelände
Anforderungen: Verformungsmodul EV2 mind. 150 MN/m²
und
Sauberkeitsschicht
aus Magerbeton in C12/15,
unbewehrt, glatt abgezogen,
Stärke: ca. 5cm herstellen.

Konstruktion aus Aluminiumguss und Holzbelattung:
Sitzbank mit Seitenteilen aus Aluminiumguss.
Sitzfläche und Rückenlehne mit Holzbelattung (Ausrichtung der Lattung: längs).

Befestigungsart zum Aufdübeln bei - 100 mm
Material Auflage : Holz
Oberfläche Auflage : unbehandelt
Holzart : Robinie

Material Unterkonstruktion : Aluminiumguss
Oberfläche Unterkonstruktion : natur
B x T x H : 1820 x 550 x 430 mm
Höhe über Flur : 430 mm
Sitz- B x T x H : 1820 x 550 x 430 mm
Anlieferung erfolgt vormontiert.

Einschließlich aller erforderlichen Vorarbeiten, Bohrungen, Fundamentarbeiten und Befestigungsmaterial für die Montage.

Lieferempfehlung:
Hersteller:
ZIEGLER Metallbearbeitung GmbH
Gewerbepark am See 1
D- 01920 Nebelschütz
Tel. 0800-1004901 (kostenfreie Fachberatung)
ausschreibung@ziegler-metall.de
www.ziegler-metall.de (https://www.ziegler-metall.de/)

Marke: mmcité
Produkt: Sitzbank PORTIQOA ohne Rückenlehne
Artikelnr. 177.890

o. gl.

Hersteller: '.........'
Marke: '.........'
Produkt: '.........'
(vom Bieter verbindlich einzutragen)
Menge: 1,000 St

### Titel 04 550 Technische Anlagen

#### Bereich 04.01 551 Abwasseranlagen

**04.01.1 Regenfallrohr (Vordach) kürzen**
Regenfallrohr (Vordach) kürzen,
Material: Kunststoff, grau
Auslauf der Regenrohrleitung demontieren, Leitungslänge um ca 5 cm kürzen und wieder montieren, Auslauf neu ausrichten mittig zu 3-Zeiligen Pflasterrinne.
Menge: 1,000 St

**04.01.2 Rohrgraben der Entwässerungsleitungen herstellen, T bis 200cm**
Rohrgraben der Entwässerungsleitungen herstellen,
T bis 200cm, im Mittel: 125 cm
zum Wiedereinbau geeignete Bodenmassen zwischenlagern,
Boden Bodenklasse 3-4, Bettung mit sandigem Material,
Sohlbreite ca. 50cm,

Gesamtlänge: 86 m
Menge: 55,000 m³

**04.01.3 Planum Entwässerungsgraben**
Planum für Entwässerungsleitungsgraben herstellen
Planum der Grabensohle mit Gefälle herstellen, Breite
bis 0,5m, zulässige Abweichung von der Sollhöhe +/-2
cm.
Menge: 86,000 m

**04.01.4 Entwässerungsleitung DN 100 liefern, einbauen**
*** Bezugsbeschreibung
Entwässerungsleitung DN 100 liefern, einbauen
Kunststoffabflussleitung (KGEM-grün)
nach u.a. DIN 19534 für Steckverbindung.
Im EP sind Verschnitt, sämtliche Passlängen (auch unter
0,75 m) Form- und Verbindungsstücke und 45°-Abzweigungen
und 45°-Bögen enthalten.
Einbau von Füllmaterial für Bettungsschichten,
profilgerecht, mit vom AN zu liefernden Stoffen,
verdichten, Sand 0/2mm, Schichtdicke 10 cm.
Breite 0,30 m.
Im vorbereiteten Rohrgraben verlegen und 30 cm absanden
Nennweite: DN 100

Ort: nur Anschlussleitungen, Länge bis 2m
Menge: 4,000 m

**04.01.5 Entwässerungsleitung DN 150 liefern, einbauen**
*** wie Position 04.01.4
Entwässerungsleitung DN 150 liefern, einbauen

Ort: Grundleitungen
Menge: 82,000 m

**04.01.6 Trassenwarnband liefern, einbauen**
Trassenwarnband liefern, einbauen,
Breite 40mm,
blau oder grün, Polyetylen,
Aufdruck schwarz "Achtung Regenwasserleitung"
auf Sandbettung über Entwässerungsrohr verlegen.
Menge: 86,000 m

**04.01.7 Rohrgraben mit vorhandenen Boden verfüllen, T bis 200cm**
Rohrgraben mit vorhandenen Boden verfüllen,
T bis 200cm, m Mittel: 125 cm
zum Wiedereinbau geeignete Bodenmassen aus seitlichem Zwischenlager, lagenweise  wieder einbauen und fachgerecht
verdichten.
Sohlbreite ca. 50cm,
Verdichtung: EV2 (MPa) mind. 45 MN/m2.

Gesamtlänge: 86 m
Menge: 55,000 m³

**04.01.8 Füllboden für Rohrgraben liefern**
*** Bedarfsposition ohne GB
Füllboden für Rohrgraben liefern
sofern vorhandener Boden zum Wiedereinbau ungeeignet ist.
Einbau wird über vorhergehende Pos. abgerechnet.
Abrechnung nach Aufmaß.
Menge: 55,000 m³

**04.01.9 Straßeneinlauf liefern, einbauen, B125**
Straßeneinlauf liefern, einbauen, B125,
ohne Geruchsverschluss liefern und fachgerecht einbauen,
bestehend aus:
Rostabdeckung, Rahmen und Ablaufkasten.

Rost und Rahmen:
aus Gusseisen, Muldenform.

Ablaufkasten:
Baubreite: 500 mm, Baulänge: 500 mm, Bauhöhe: 610mm, Belastungsklasse B125,
mit Schmutzfangeimer, Anschluss DN 150,
auf Beton C20/25, einschl. aller notwendigen Erdarbeiten.

Angabe durch Bieter erforderlich:
Hersteller: '.........'
Produkt: '.........'
Menge: 4,000 St

**04.01.10 Spül- und Kontrollschacht liefern, einbauen**
Spül- und Kontrollschacht liefern, einbauen
nach u.a. DIN 4095, mit 45cm Absetzraum,
komplett liefern und fachgerecht einbauen, mit 4 Abzweigen,
inkl. Erdbau, anfallender Boden ist zu entsorgen.
Schachthöhe: 80cm

Material: PVC- U
Farbe: Orange
Außendurchmesser: DN 315
Anschlüsse: 2 Stück, DN 150 ,0° und 90°,
nicht genutzte Abgänge durch Blindstopfen verschließen.

Angabe durch Bieter erforderlich:
Hersteller: '.........'
Produkt: '.........'
Menge: 1,000 St

**04.01.11 Schachtaufsetzrohr liefern, einbauen**
Schachtaufsetzrohr liefern, einbauen
passend für Schacht aus Vorpos.
entsprechend kürzen und fachgerecht einbauen,
inkl. Doppelsteckmuffe und Einkürzung auf benötigte Länge.
Baulänge: 105cm, Nutzlänge: 80cm,
Material: PVC- U
Farbe: Orange
Außendurchmesser: DN 315

Angabe durch Bieter erforderlich:
Hersteller: '.........'
Produkt: '.........'
Menge: 1,000 St

**04.01.12 Schachtabdeckung aus Guss, Klasse D400**
Schachtabdeckung aus Guss, KlasseD400,
Position Schachtabdeckung aus Guss, Klasse D400,
ohne Lüftungsöffnungen, bestehend aus Gussrahmen,
Gussdeckel und Betonauflagering.
passend für Pos. "Spül- und Kontrollschacht".
liefern und einbauen.

Angabe durch Bieter erforderlich:
Hersteller: '.........'
Produkt: '.........'
Menge: 1,000 St

**04.01.13 Leitungsanschluss Einbauten herstellen**
Leitungsanschluss Einbauten an Entwässerung herstellen
für Leitungen bis DN 150,
Kunststoffabflussleitung (KGEM-grün)
nach u.a. DIN 19534 für Steckverbindung.
Herstellen von Leitunsanschlüssen an bestehende Einlaufbauwerke, Hausanschlusschächte, Hauptleitung oder Revisionsschächte.
Im EP sind sämtliche Reduzierstücke und Nebenarbeiten einzupreisen. EP entspricht einem Anschlusspunkt.
Menge: 10,000 St

**04.01.14 Leitungsanschluss bestehender Schacht an Entwässerungleitung herstellen**
Leitungsanschluss bestehender Schacht an Entwässerungleitung herstellen
für Leitungen bis DN 150,
Kunststoffabflussleitung (KGEM-grün)
nach u.a. DIN 19534 für Steckverbindung.
Herstellen eines Leitunsanschlusses an bestehenden Regenwasserschacht.
Im EP sind sämtliche Reduzierstücke und Nebenarbeiten einzupreisen. EP entspricht einem Anschlusspunkt.

Ort: Bestandsschacht am Ende der Ackerstr.
Menge: 1,000 St

#### Bereich 04.03 556 Elektrische Anlagen

**04.03.1 Antrag Anschluss Hausanschlusskasten stellen**
Antrag Anschluss Hausanschlusskasten stellen
Der Antrag wird durch den AN an den Betreiber der Anschlussnetztes gestellt
Betreiber: EDIS
Menge: 1,000 St

**04.03.2 Anschluss Hausanschlusskasten erstellen**
Anschluss Hausanschlusskasten erstellen
Betreiber/ Ersteller des Anschlusses: EDIS
Anschlussstelle im Betand ist derzeit unbekannt.

Der Betreiber erstellt den Anschluss einschließlich aller erforderlichen Erdbau- und Pflasterarbeiten.
Die Rechnung für die erfolgten Arbeiten wird an AN gestellt. AN übernimmt die Koordination und rechnet die Leistungen als Subunternehmerleistung beim AG ab.
Menge: 1,000 St

*Hinweis: Elektroleitungen*

**04.03.8 Leitungsgraben T bis 80cm**
Leitungsgraben T bis 80cm,
herstellen, sichern und nach Leitungsverlegung wieder
verfüllen und verdichten.
für Leitungsart: Erdkabel
Grabentiefe: bis 0,8m unter OKG-Planung,
Anstehender Boden: gemäß beigefügtem Gutachten.
Verdrängten Boden aufnehmen und auf der Baustelle
lagern.
Menge: 42,600 m³

**04.03.9 Trassenwarnband liefern, einbauen**
Trassenwarnband liefern, einbauen,
Breite 40mm,
gelb, Polyetylen,
Aufdruck schwarz "Achtung Kabel"
auf Sandbettung über Elektrokabel verlegen.
Menge: 170,000 m

**04.03.10 Elektroplanung prüfen**
*** Pauschalposition
Elektroplanung prüfen
Leitungslängen, -arten und -querschnitte prüfen
für Elektropoller, E-Lade-Radanlehnbügel, Mastleuchten und WLAN-Box.
Leitungen sind durch entsprechende Elektrofachkraft
nach VDE (Spannungsfall/Schleifenimpedanz) zu planen.
Menge: 1,000 psch

**04.03.11 Elektroleitung für WLAN-Box**
Elektroleitung für WLAN-Box

Kabel NYM-J 5x1,5mm²,
gemäß Prüfung AN
Menge: 40,000 m

**04.03.12 Elektroleitung für Mastleuchte**
Elektroleitung für Mastleuchte liefern, einbauen

Kabel NYM-J 5x1,5mm²,
gemäß Prüfung AN
Menge: 65,000 m

**04.03.13 Elektroleitung für E-Radanlehnbügel**
Elektroleitung für E-Radanlehnbügel liefern, einbauen

Kabel Zuleitung: NYY-J 3G2,5 mm² (Erdkabel),
gemäß Prüfung AN

Absicherung in Unterverteilung:
LS 16 A + FI/RCD 30 mA herstellen.
Menge: 40,000 m

**04.03.14 Elektroleitung für Elektropoller**
Elektroleitung für Elektropollerliefern, einbauen

Kabel NYY-J 5G10 mm²
Kabel-Ø min. 22-32 mm

Zuleitung muss mit einem ausreichenden RCD/Fehlerstromschutz ausgestattet werden.
Menge: 35,000 m

**04.03.15 CEE 32A-Abnahme durchführen**
CEE 32A-Abnahme durchführen,
für Elektropoller
einschließlich Prüfprotokoll.
Menge: 1,000 St

### Titel 05 560 Einbauten in Außenanlagen

#### Bereich 05.00 561 Allgemeine Einbauten

**05.00.1 HA-Anschlussschrank liefern, einbauen**
HA-Anschlussschrank liefern, einbauen,
Material: Kunststoff, lackiert
Farbe: Standardfarbe Lichtgrau
Bestückung: 2x Zählerplätze

Höhe (üOKG): 1410mm
Gesamthöhe 2010 mm
Breite 583 mm
Tiefe 277 mm
Breite/Dicke Sammelschiene 5 - 5 mm
Höhe Sammelschiene 12 mm

Sicherheit
IP-Klasse (Ingress Protection) IP44
Schutzklasse Schutzklasse II

Lieferempfehlung:
Hersteller:
Hager Vertriebsgesellschaft mbH & Co. KG
Zum Gunterstal
66440 Blieskastel
Tel: +49 6842 945 0
Fax: +49 6842 945 4625
E-Mail: info@hager.de
www.hager.com

Produkt:
Zähleranschlusssäule 205, universZ, 2 Zählerplätze, 3-Punkt, 5-polig, Basis, APZ
Artnr. ZAS205BD25D25A

o.gl.

Angabe durch Bieter erforderlich:
Hersteller: '.........'
Produkt: '.........'
Menge: 1,000 St

**05.00.2 vorh. W-Lan-Gerät versetzen**
vorh. W-Lan-Gerät versetzen
an Straßenleuchte,
einschließlich Befestigungsmaterial.
Menge: 1,000 St

**05.00.3 Mastleuchte liefern, einbauen**
Mastleuchte liefern, einbauen
bestehend aus Mast und Leuchtenkopf,
Montagehöhe des Leuchtenkopfes/ Masthöhe: 4,5m

Leuchtenkopf:
LED Straßenleuchte,
Individuell programmierbar
nach Vorgaben des AG
Schutzklasse I
Optik A1 / Zopfmaß 76mm
Anschlussleistung: 12-38 W
Farbwiedergabewert: Ra > 50
Lichtfarbe: 1.800K (Amber)
Farbe: DB708 (Standard)

Konfiguration:
Beginn --> 20.5 Watt / 390 mA / 2604 lm
nach 100.000 h --> 21.4 Watt / 410 mA --> 2604 lm

astroDIM Konfiguration:
Dimmung auf 50% von 22.00 - 5.30 Uhr

Mast:
Lichtpunkthöhe: 4,5m
Durchmesser Rohr: 0,76m, Wandstärke: 3mm,
Erdstücklänge 0,8m
Mastform: konisch,
mit Stahlmanschette aus Stahl S235, feuerverzinkt DIN 1461, nach EN 40,
Farbe: DB703, Pulverbeschichtung
einliegende Stahltür 85x400mm nach DIN 49778,
Kabeleinführungsöffnung 50x150mm.,
inkl. Stahlmanschette 400mm und Kantenschutz

einschließlich erforderlichem Zubehör und Material,
Inkl. Erdarbeiten und Fundamentherstellung

Lieferempfehlung:
Hersteller:
CONPOWER Betrieb GmbH
Tackweg 11
47918 Tönisvorst
Tel.: +49 2151 97155-70
betrieb@conpower.de
www.conpower.de
Produkt Leuchtenkopf:
CONPOWER Luminis Optik A1 12-38W 518
Artnr. SBLS.AX.A170.035.518

Produkt Mast:
CONPOWER Mast, konisch mit Stahlmanschette
Artnr. SEB.LM45076S+RAL

o.gl.

Angabe durch Bieter erforderlich:

Hersteller: '.........'
Produkt Leuchtenkopf : '.........'
Produkt Mast: '.........'
Menge: 4,000 St

**05.00.4 Elektropoller liefern, einbauen**
Elektropoller liefern, einbauen
Material: Edelstahl, V2, geschliffen u. passiviesiert
Farbe: DB703
Bestückung:
4x Schutzkontaktsteckdose 16 A 230 V
1 x CEE Steckdose 16 A 400 V 5p
1 x CEE Steckdose 32 A 400 V 5p
Betrieb: bei geschlossener Versorgungstür =Schutzkontakt-
Steckdosen, bei offener Tür = auch CEE-Einbausteckdosen

Elektroversorgungspoller
Edelstahlrohr (V2A) Ø325mm x1,00m, Tür 700mm mit
Scharnier und mit Dreikant verschließbar (inkl.
Dreikantschlüssel M6), geschliffen und
passiviert, Betrieb bei geschlossener
Versorgungstür,
inkl. Kleinverteiler IP44 mit:
4 Stk. Schutzkontaktsteckdose 250V/16A,
1 Stk. CEE-Wanddose 16A 5p 400V,
1 Stk. CEE-Wanddose 32A 5p 400V,
4 Stk. LS 16A 1p-C,
1 Stk. LS 16A 3p-C,
1 Stk. LS 32A 3p-C,
1 Stk. FI-Schalter 63A/4/0,03A,
1 Stk. Anschlussklemme für max. 5x25mm² (5x16mm²
YF!)
1 Stk. Kabelverschraubung M40 (Ø22-32)

Eingrabstück
Stahl, feuerverzinkt, mit Verdrehschutz, Eingrabtiefe
500mm mit Ø168.3mm, 4 Befestigungsgewinde auf
Ø380, mit Schrauben M10x25, Versorgungsleitungen
von unten.
Montagehinweis: Bitte achten Sie beim Einsetzen
des Eingrabstücks in den Boden auf die
Ausrichtung der Bohrungen auf der Flanschplatte,
damit alle Poller in die gewünschte Richtung
leuchten bzw. die Türen am gewünschten Ort sind.
Die Tür und der Lichtaustritt befindet sich
immer mittig über einer Bohrung der
Flanschplatte.

Zierring für Standrohr Ø 325 mm,
inkl. 4x Gewindestift M6x55, Edelstahl (V2A),
pulverbeschichtet in DB 703, eisenglimmer

Ausführung mit Dreikantschloss

Lieferempfehlung:
Hersteller: Leibziger Leuchten
Produkt: Elektroversorgungspoller Petra E VI/8
Bestell-Nr. 9.946.0996.3184SC16C32 1 Stk 2.396,00 2.396,00

Produkt Eingrabstück G420D
Bestell-Nr. 9.900.0017.14ABW 1 Stk 153,00 153,00

Produkt: Zierring Z429
Bestell-Nr. 9.900.0008.71 1 Stk 73,00 73,00

o.gl.

Angabe durch Bieter erforderlich:
Hersteller: '.........'
Produkt: Elektroversorgungspoller: '.........'
Produkt Eingrabstück: '.........'
Produkt: Zierring '.........'
Menge: 1,000 St

**05.00.5 Informationsschild: "Rad- und Stadtkarte" wiedereinbauen**
Informationsschild: "Rad- und Stadtkarte" wiedereinbauen
bestehend aus zwei Stahlrohren, lackiert  D ca. 60 mm,
Länge ca. 2 m,
und dazwischen mit Schellen und Klemmen befestigte Informationstafel, bestehend aus Metallplatte und Folierung

Hinweisschild:
Material: Metall/ Folierung
Unterkante Schild: Höhe über OKG ca. 1,5m (gemäß dokumentierter Höhe beim Ausbau)

zwei Pfosten zum Einbetonieren in
Fundament C12/15, LxBxH: 30x30x80 cm,
(gemäß dokumentierten Maßen beim Ausbau)
frostfreie Gründung

Inkl. Erdarbeiten und Fundamentherstellung
Menge: 1,000 St

**05.00.6 Informationstafel "Historie" wiedereinbauen**
Informationstafel "Historie" wiedereinbauen
bestehend aus zwei Edelstahlrohren  D ca. 60 mm,
Länge ca. 1 m,
und dazwischen aufgespannter Informationstafel,
Informationstafel bestehend aus Metallplatte und Folierung

Hinweisschild:
Material: Metall/ Folierung
Unterkante Schild: Höhe über OKG ca. 0,5m (gemäß dokumentierter Höhe beim Ausbau)

zwei Pfosten zum Einbetonieren in
Fundament C12/15, LxBxH: 30x30x60 cm,
(gemäß dokumentierten Maßen beim Ausbau)
frostfreie Gründung

Inkl. Erdarbeiten und Fundamentherstellung
Menge: 2,000 St

**05.00.7 Abfallbehälter liefern, einbauen**
Abfallbehälter liefern, einbauen
aus Stahl, mit Vollblech
Inhalt Abfallbehälter : 46,5 Liter
Inhalt Ascher : 3,5 Liter
Befestigungsart : zum Einbetonieren
Material Korpus : Stahl
Oberfläche Korpus : verzinkt und beschichtet
B x T x H : 380 x 460 x 1500 mm
Behälter-Ø : 380 mm
Höhe Behälter : 515 mm
Gewicht : 22 kg
zum Einbetonieren
Farbe: DB703

Abfallbehälter aus Stahlblech mit Ascher,
Deckelscheibe aus Edelstahl V2A,
glasperlengestrahlt im Dekor edelmatt und elektropoliert.
inkl. feuerverzinktem Innenbehälter und Piktogramm-Aufkleber "Zigarette" (bereits geklebt).
Behälter mit Flüssigkeitsablauflöchern.
inkl. Pfosten (60 x 60 x 1500 mm) zum Einbetonieren,  Einbautiefe 500 mm.
Behälter mittels Dreikantschloss entriegeln,
Deckelscheibe öffnen und Innenbehälter zum Entleeren entnehmen,
inkl. 1 Dreikantschlüssel

Inkl. Erdarbeiten und Fundamentherstellung

Lieferempfehlung:
Hersteller:
Ziegler Metallbearbeitung GmbH
Gewerbepark am See 1
D- 01920 Nebelschütz
Tel. 0800-1004901 (kostenfreie Fachberatung)
ausschreibung@ziegler-metall.de (ausschreibung@ziegler-metall.de)
www.ziegler-metall.de (www.ziegler-metall.de/)
Produkt: Abfallbehälter KÖLN
Artikel 136.239

o.gl.

Angabe durch Bieter erforderlich:
Hersteller: '.........'
Produkt: '.........'
Menge: 2,000 St

**05.00.8 Poller liefern, einbauen**
Poller liefern, einbauen
Schließmechanismus: Dreikant
Material: Stahl, feuerverzinkt, pulverbeschichtet
in DB 702
Maße: ø 76 mm, Höhe 95 cm (über Flur)
Pfostenkopf mit runder Zierkappe
Ausführung kippbar mit Dreikantschloss entriegelbar,

Absperrpoller zum Einbetonieren in Bodenhülse ca 40 cm Unterflur der Kippvorrichtung,
Betonfundament C20/25, 25x25cm nach Herstellerangaben herstellen, frostfrei gründen auf Kiesschicht
Einschließlich Dreikantschlüssel nach DIN 3223 liefern,
einschl. aller erforderlichen Erd- und Nebenarbeiten.

Lieferempfehlung:
Hersteller:
KELPIO GmbH
Konrad-Adenauer-Allee 25
86150 Augsburg
Tel: +49 (0)821 9078 32-92
E-Mail: service@kelpio.de
www.kelpio.de

Produkt: Absperrstilpfosten
Artnr. 235201430
Variantennummer SK-477FUHB_0

o.gl.

Angabe durch Bieter erforderlich:
Hersteller: '.........'
Produkt: '.........'
Menge: 4,000 St

**05.00.9 Radanlehnbügel mit Ladestelle liefern, einbauen**
Radanlehnbügel mit Ladestelle liefern, einbauen
Material: Stahl, feuerverzinkt und pulverbeschichtet
Farbe: DB703
ohne Knieleiste, zum Einbetonieren,
Länge:  800mm,
Gesamtlänge: 1200mm
Einbauhöhe:  806mm.
Bügelbreite: 100 mm

als Einzelständer aufstellen, standfest
zum Aufdübeln mittels
Bodenplatte Maße 100 x 150 mm; 200 x 200 mm
auf  Betonfundament C20/25, 30x30x35cm,
nach Herstellerangaben.
Fundament ca. 1 cm unter OKBelag herstellen, sodass Montageplatte bündig mit Belag abschließt.
einschl. Erd- und Fundamentarbeiten.
einschließlich aller Erd- und Nebenarbeiten.

Lieferempfehlung:
Hersteller:
STEIN HGS GmbH
Beckedorfer Bogen 15
D-21218 Seevetal
Telefon: +49 (0)40 / 702 918 0
E-Mail: info@stein-hgs.de
stein-hgs.de

Produkt: Einzelbügel mit Ladestation ‘E-Bike‘
Art-Nr.: 60041.00012

o.gl.

Angabe durch Bieter erforderlich:
Hersteller: '.........'
Produkt: '.........'
Menge: 2,000 St

**05.00.10 Radanlehnbügel liefern, einbauen**
Radanlehnbügel liefern, einbauen
Material: Stahl, feuerverzinkt und pulverbeschichtet
Farbe: DB703
ohne Knieleiste, zum Einbetonieren,
Länge:  750mm,
Gesamtlänge: 1200mm
Einbauhöhe:  800mm.
Bügelbreite: 40 mm
Bügeltiefe: 60 mm

als Einzelständer aufstellen, standfest
in Betonfundament C20/25, 30x30x35cm,
nach Herstellerangaben.
Fundament min. 15 cm unter OKBelag herstellen,
einschl. Erd- und Fundamentarbeiten.
einschließlich aller Erd- und Nebenarbeiten.

Lieferempfehlung:
Hersteller:
STEIN HGS GmbH
Beckedorfer Bogen 15
D-21218 Seevetal
Telefon: +49 (0)40 / 702 918 0
E-Mail: info@stein-hgs.de
stein-hgs.de

Produkt: Anlehnbügel/Absperrbügel ‘Spiekeroog‘
Art-Nr.: p-458.045

o.gl.

Angabe durch Bieter erforderlich:
Hersteller: '.........'
Produkt: '.........'
Menge: 4,000 St

### Titel 06 570 Vegetationsflächen

#### Bereich 06.01 571 Bodenarbeiten

**06.01.1 Vegetationsflächen lockern, T 5-10 cm**
Vegetationsflächen lockern, T 5 - 10 cm
durch umgraben/ fräsen
Ausführung vor Aufbringen des Oberbodens.
Tiefe: 5 -10 cm.
sorgsames Arbeiten an vorhandenen Bäumen in Handarbeit.

Steine größer als 5 cm und Unrat sind abzusammeln und
auf messbaren Mieten zu sammeln. Die Entsorgung wird
gesondert vergütet.
Gleichzeitig ist das Planum +/- 5 cm herzustellen.
Die Lockerung  ist vor Oberbodenauftrag von der Bauüberwachung zwischenzeitlich abnehmen zu lassen.

Ort: Beet 2 - 3
Menge: 24,000 m²

**06.01.2 Vegetationsflächen lockern, T 20 cm**
Vegetationsflächen lockern, T 20 cm
durch umgraben/ fräsen
Ausführung vor Aufbringen des Oberbodens.
Tiefe: 20 cm.
Steine größer als 5 cm und Unrat sind abzusammeln und
auf messbaren Mieten zu sammeln. Die Entsorgung wird
gesondert vergütet.
Gleichzeitig ist das Planum +/- 5 cm herzustellen.
Die Lockerung  ist vor Oberbodenauftrag von der Bauüberwachungzwischenzeitlich abnehmen zu lassen.

Ort: nur Beet 1
Menge: 26,000 m²

**06.01.3 vegetationsfähigen Boden liefern, einbauen**
vegetationsfähigen Boden liefern, einbauen
Substrat: Gemisch aus 70 Vol.-%
Sand, 30 Vol.-% Kompost, gütegesichert gemäß DIN 18915

Der gelieferte Boden hat frei von jeglichen Glassplittern und Dauerunkräutern zu sein.
Abrechnung in cbm nach  Wagenaufmaß.
Für Lieferscheine nach Wiegekarte in Gewicht gilt der
Umrechnungsfaktor mit 1,6 to/m³ als Verrechnungseinheit.
Menge: 2,000 m³

**06.01.4 Oberboden wiedereinbauen**
Oberboden wiedereinbauen,
EP bezieht sich auf Volumen im eingebauten Zustand.
Bodenklasse 3 und 4,
bauseits lagernden Oberbodenaushub einbauen.

Auftagsstärke, im Mittel:
- 10cm in Baumscheiben (Beet 2 - 3)
- und 67,5cm (37,5 Auffüllung + 30 cm Abtrag) uOKG im Hochbeet (Beet 1)

Ort: Beet 1 - 3
Menge: 18,000 m³

**06.01.5 Bodenverbesserung/ Bodenhilfsstoff liefern, einarbeiten**
*** Bedarfsposition ohne GB
Bodenverbesserung/ Bodenhilfsstoff  liefern, einarbeiten
Aufwandmenge: 200g/m² (nach Baumaßnahmen)
Der Hilfsstoff ist im Zuge der Bodenvorbereitung in den
oberen Bodenhorizont der Staudenflächen
einzuarbeiten. Abrechnung nach Gewicht (Sackware).

Lieferempfehlung:
Hersteller:
OSCORNA-DÜNGER GmbH & Co. KG
Erbacher Straße 41
D-89079 Ulm
Telefon +49 (0)731 946 64 0
Fax +49 (0)731 48 12 91
@: info@oscorna.de

Produkt: Oscorna Bodenaktivator

o. gl.

Angabe des Bieters:
Produkt:
'.........'

Hersteller:

'.........'
Menge: 10,000 kg

#### Bereich 06.02 573 Pflanzarbeiten

**06.02.1 Strauch liefern, platzieren, pflanzen**
Strauch liefern, platzieren, pflanzen
Heptacodium miconioides Sieben-Söhne-des-Himmels-Strauch
als mehrstämmiger Solitär,
Qualität: 3 x v. m.D. 100 - 125cm

Ort: Beet 1

Lieferempfehlung:
Baumschule Horstmann
GmbH & Co. KG
Schäferkoppel 3
25560 Schenefeld (Mittelholstein)
Telefon: 04892 / 8993 - 400
E-Mail: info@baumschule-horstmann.de
www.baumschule-horstmann.de

o.gl.

Angabe durch Bieter erforderlich:
Hersteller/ Lieferant: '.........'
Menge: 4,000 St

*Hinweis: --- Staudenmischung 1 ---*

**06.02.2 Staudenmischung 1 liefern, auslegen und einpflanzen**
Staudenmischung 1 liefern, auslegen und einpflanzen,
Staudenmischung aus 39 verschiedenen Sorten,
gemäß Herstellerangaben.
ca. 8 Stk. / m²

Staudenmischpflanzung geeignet für trockene Freiflächen in voller Sonne.
Pflanzung in gelockerten Boden (leicht und durchlässig)

Stauden gleichmäßig gemischt auslegen und pflanzen,
nur die Salbeiarten in kleinen Gruppen pflanzen.
Pflanzung entsprechend Herstellerangaben.

Ort: Beet 1

Lieferempfehlung:
Hersteller: durchgeblueht.de
Eine Marke der Simonsen Freianlagen Freiraumplanungsgesellschaft mbH
Dresdner Straße 28
D-01723 Wilsdruff bei Dresden
Telefon +49 (0)35204 785486
E-Mail service(at)durchgeblueht.de

Produkt: BallsportARENA-Staudenmischpflanzung
Produktnummer: STM017
Hinweis: Bestellung in 3m²-Intervall möglich
(27 m² sind zu bestellen)

o.gl.

Angabe durch Bieter erforderlich:
Hersteller: '.........'
Produkt: '.........'
Menge: 26,000 m²

*Hinweis: --- Staudenmischung 2 ---*
Der Lieferant für die Pflanzen für die Staudenmischung 2
aus den nachfolgenden Pos. 06.02.03 bis 06.02.10
ist hier anzugeben:

Lieferempfehlung:
Baumschule Horstmann
GmbH & Co. KG
Schäferkoppel 3
25560 Schenefeld (Mittelholstein)
Telefon: 04892 / 8993 - 400
E-Mail: info@baumschule-horstmann.de
www.baumschule-horstmann.de

o.gl.

Angabe durch Bieter erforderlich:
Hersteller/ Lieferant: '.........'

Ort: Beet 2 - 3

**06.02.3 Storchschnabel, rosa liefern**
Storchschnabel, rosa liefern
Geranium macrorrhizum ‘Spessart´
Qualität: 9er Topf
Menge: 31,000 St

**06.02.4 Knotiger Bergwald Storchschnabel liefern**
Knotiger Bergwald Storchschnabel liefern
Geranium nodosum
Qualität: 9er Topf
Menge: 36,000 St

**06.02.5 Japansegge liefern**
Japansegge liefern
Carex morrowii ‘Ice Dance´
Qualität: 9er Topf
Menge: 57,000 St

**06.02.6 Schnee-Marbel liefern**
Schnee-Marbel liefern
Luzula nivea
Qualität: 9er Topf
Menge: 52,000 St

**06.02.7 Lungenkraut liefern**
Lungenkraut liefern
Pulmonaria ‘Trevi Fountain´
Qualität: 9er Topf
Menge: 12,000 St

**06.02.8 Kaukasus-Vergissmeinnicht ‘Jack Frost‘´ liefern**
Kaukasus-Vergissmeinnicht ‘Jack Frost‘´ liefern
Brunnera macrophylla ‘Jack Frost´
Qualität: 9er Topf
Menge: 8,000 St

**06.02.9 Lenzrose ‘Double Ellen `Yellow Spotted‘ liefern**
Lenzrose ‘Double Ellen `Yellow Spotted‘ liefern
Helleborus x orientalis ‘Double Ellen ® Yellow Spotted‘
Qualität: 9er Topf
Menge: 12,000 St

**06.02.10 Blüten-Salbei ‘Rügen‘ liefern**
Blüten-Salbei ‘Rügen‘ liefern
Salvia nemorosa ‘Rügen‘
Qualität: 9er Topf
Menge: 8,000 St

**06.02.11 Staudenmischung 2 auslegen, pflanzen**
Staudenmischung 2 auslegen, pflanzen
ca.12 Stk. / m²
Pflanzung gemäß Angaben auf Plan 1.5

Staudenmischpflanzung 2 geeignet zur Pflanzung unter Bäumen mit absonnigen bis halbschattigen Standorten.
Pflanzung in oberflächlich gelockerten Boden, bei der Pflanzung sind Baumwurzel auszusparen und die Pflanzorte entsprechend anzupassen.

Stauden gleichmäßig gemäß Zonierung gemischt,  auslegen und pflanzen.
Menge: 23,000 m²

*Hinweis: ---Zwiebeln ---*

**06.02.12 Zwiebel- und Knollenmischung 1 liefern, auslegen und einpflanzen**
Zwiebel- und Knollenmischung 1 liefern, auslegen und einpflanzen
Zwiebel- und Knollenmischung bestehend aus 4 verschiedenen Sorten gemäß Herstellerangaben.
ca. 12 Stk. / m²
Zwiebel- und Knollenmischung geeignet für trockene Freiflächen in voller Sonne.
Pflanzung in gelockerten Boden (leicht und durchlässig)

Zwiebeln auslegen und pflanzen,
Pflanzung entsprechend Hertellerangaben.

Ort: Beet 1 - 3

Lieferempfehlung:
Hersteller: durchgeblueht.de
Eine Marke der Simonsen Freianlagen Freiraumplanungsgesellschaft mbH
Dresdner Straße 28
D-01723 Wilsdruff bei Dresden
Telefon +49 (0)35204 785486
E-Mail service(at)durchgeblueht.de

Produkt: BallsportARENA-Zwiebel-und Knollenmischung
Produktnummer: ZKM017
Hinweis: Bestellung in 10m²-Intervall möglich
(50 m² sind zu bestellen)

o.gl.

Angabe durch Bieter erforderlich:
Hersteller: '.........'
Produkt: '.........'
Menge: 49,000 m²

*Hinweis: --- Beetabdeckung*

**06.02.13 Pflanzabdeckung liefern, herstellen**
Pflanzabdeckung liefern, herstellen
Material: Holzschnitzel
Holzart: Fichte/ Kiefernholz
Auftragsstärke: im Mittel 5cm
Körnung: 0-20 mm

Angabe durch Bieter erforderlich:
Hersteller: '.........'
Produkt: '.........'
Menge: 2,500 m³

*Hinweis: ---Bestandsbäume---*

**06.02.14 Wurzelschnitt durchführen D<5 cm**
*** Bedarfsposition ohne GB
Wurzelschnitt durchführen D<5 cm
Freigelegte Wurzeln von Bestandsbäumen D<5 cm
sauber schneiden und fachgerecht versorgen.
Einschließlich Entsorgung anfallenden Materials.
Menge: 10,000 St

**06.02.15 Wurzelschnitt durchführen D 5-8 cm**
*** Bedarfsposition ohne GB
Wurzelschnitt durchführen D 5-8 cm
Freigelegte Wurzeln von Bestandsbäumen D 5-8 cm
sauber schneiden uund fachgerecht versorgen.
Einschließlich Entsorgung anfallenden Materials.
Menge: 3,000 St

**06.02.16 Belüftungs- und Bewässerungssystem liefern**
*** Bedarfsposition ohne GB
Belüftungs- und Bewässerungssystem liefern
bestehend aus
Baumbelüftungs- und Bewässerungs-Rohr:
gewelltes Kunststoffrohr DN 80, aus PVC-U;
mit erhöhter Luft-/Wasser-,
Ein- und Austrittsfläche = 80 cm2 /m.

Gesamtlänge(Verpackungsmaß): 30 m-Ring

Dient der dauerhaften Belüftung und Bewässerung von Bestandsbäumen und Hochbeet (Beet 1+2)

Ort: um  Bestandsbäume unter Pflasterung
und in Hochbeet (Beet 1+2)

Hersteller: '.........'

Produkt: '.........'
(vom Bieter verbindlich einzutragen)
Menge: 60,000 m

**06.02.17 Zubehör-Set für Belüftungs- und Bewässerungssystem liefern**
*** Bedarfsposition ohne GB
Zubehör-Set für Belüftungs- und Bewässerungssystem liefern
bestehend aus
- 1x T-Stück 90 Grad DN 80 aus Kunststoff,
aus PVC-U zur Verbindung der Ringleitung mit der vertikalen Anschlussleitung,
- 1x Walu-Endkappe aus Aluminiumguss,
Befestigung im Boden mit
- 2x Walu-Anker

Dient der dauerhaften Belüftung und Bewässerung von Bestandsbäumen und Hochbeet (Beet 1+2)

Ort: um  Bestandsbäume unter Pflasterung
und in Hochbeet (Beet 1+2)

Hersteller: '.........'

Produkt: '.........'
(vom Bieter verbindlich einzutragen)
Menge: 4,000 St

**06.02.18 Belüftungs- und Bewässerungssystem installieren**
*** Bedarfsposition ohne GB
Belüftungs- und Bewässerungssystem installieren
Einbaulängen: je in 2 Ringen :
2x 15m

Material aus vorh. Lieferpositionen:
Baumbelüftungs- und Bewässerungs-Rohr:
gewelltes Kunststoffrohr DN 80, aus PVC-U;
mit erhöhter Luft-/Wasser-,
Ein- und Austrittsfläche = 80 cm2 /m.
Verpackungsmaß: 30 m-Ring
Gesamtlänge: 60m

Installation erfolgt ca. 30 cm unter OKGelände bzw. in der Schottertragschicht.

2x T-Stück 90 Grad DN 80 aus Kunststoff, aus PVC-U zur Verbindung der Ringleitung mit der vertikalen Anschlussleitung,
2x Walu-Endkappe aus Aluminiumguss, Befestigung im Boden
mit 4x Walu-Anker befestigen.

Dient der dauerhaften Belüftung und Bewässerung des Hochbeetes (Beet 1) und Bestandsgroßbaum (Beet 2)

Bestückung mit T-Stücken, Waku-Endkappen und 2 x Waluankern, jeweis gegenüberliegend auf der Drainageleitung.

Ort:  im Hochbeet (Beet 1) + Bestandsgroßbaum (Beet 2)

Hersteller: '.........'

Produkt: '.........'
(vom Bieter verbindlich einzutragen)
Menge: 60,000 m

### Titel 07 590 sonstige Maßnahmen in Außenanlagen

#### Bereich 07.01 591 Baustelleneinrichtung

*Hinweis: Einrichtung Halte- und Parkverbot*
Die Einrichtung des Halte- und Parkverbotes im Bereich der Ackerstraße im Abschnitt des Goetheplatzes ist durch den Auftragnehmer beim Amt Rhinow zu beantragen.
Die Kosten für die Beantagung, Einrichtung, vorhaltung und Rückbau der Halte- und Parkverbotszone ist in die Kosten der Baustelleneinrichtung mit einzupreisen

**07.01.1 Baustelle einrichten, vorhalten, abbauen**
Baustelle einrichten, vorhalten, abbauen,
Einrichten und Vorhalten der Baustelleneinrichtung
für sämtliche in der Leistungsbeschreibung
aufgeführten Leistungen.
Geräte, Werkzeuge und sonstige Betriebsmittel, die zur
vertragsgemäßen Durchführung der Bauleistungen
erforderlich sind, auf die Baustelle bringen,
bereitstellen und soweit nicht gesondert berechnet
wird, betriebsfertig aufstellen, einschließlich der
dafür notwendigen Arbeiten. Die Einzäunung und
Sicherung der Lagerflächen gilt als Bestandteil der
BE.
Beantragung, Einrichtung, Vorhaltung und Rückbau der Halte- und Parkverbotszone ist mit einzupreisen.

Strom und Wasser sind eigenständig für die Baustelle zu besorgen.

Aufstellen einer Trocken-WC-Personen-Kabine oder einer Chemie-Toilette nach Erfordernis.

70 v.H. des Preises werden nach Aufstellung, der Rest
nach Entfernen des Bauzaunes vergütet.
Menge: 1,000 St

**07.01.2 Bauzaun aufstellen, vorhalten, abbauen**
Bauzaun auf unbefestigtem und befestigtem Untergrund aufstellen, untereinander fest verschrauben.

Ort: Baufeld und nahegelegene Lagerfläche auf Parkplatz
Menge: 150,000 m

**07.01.3 Bauzaun versetzen**
Bauzaun versetzen,
Bauzaun auf unbefestigtem und befestigtem Untergrund aufstellen, untereinander fest verschrauben, für alle Gewerke während der gesamten Bauzeit vorhalten und nach Bauende entfernen, Zaunelemente und Füße, Zaunoberkante über Gelände 2,00m, Vorhaltedauer = Ausführungsfrist, ein einmaliges Umsetzen ist einzukalkulieren.
Menge: 10,000 m

**07.01.4 Abstecken von Teilabschnitten**
Abstecken von Teilabschnitten
nach den verbindlichen Planunterlagen in der Gesamtgeometrie inkl. der erforderlichen Höhen.
Dabei sind alle Messpunkte ausreichend zu sichern.
Ihre Anzahl ergibt sich aus der Art und Größe des
Vorhabens.
Die Absteckung in mehreren Teilabschnitten ist
einzukalkulieren.
Absteckung erfolgt bei Erfordernis mit BÜ und
in Abstimmung mit der BÜ/AG.

HINWEIS: Vor Baubeginn sind Einmesspunkte nach
Technischem Lageplan, Grundstücksgrenzen, einzumessen.
Menge: 1,000 St

**07.01.5 Bestandsdokumentation erstellen**
*** Bedarfsposition ohne GB
Bestandsdokumentation erstellen,
zur Verfügung (in digitaler Form) stellen der folgenden Unterlagen
in PDF, Excel, DWG, PNG (je nach Art der Unterlage):
- Versorgerabfrage
- Fotodokumentation (baubegleitend und nach Fertigstellung)
- Berichte: Bautagesberichte, Entsorgungsscheine, Zwischenaufmaße, Anträge, Bauprotokolle, Einweisungs- und Übergabeprotokolle, Abstimmungsnachweise
- Nachunternehmerliste
- Liste der übergebenen Werkzeuge
- Liste der eingebauten Produkte mit Lieferbezug
- Produktdatenblätter
-Lieferscheine
- Terminschiene für Wartungen, Gewährleistung, Pflegegänge
- Wartungs- und Pflegeanleitung
Menge: 1,000 St

#### Bereich 07.02 593 Sicherungsmaßnahmen

**07.02.1 Schächte schützen**
*** Bedarfsposition ohne GB
Schächte schützen,
während der gesamten Bauzeit, Material nach Wahl des AN, inkl.
aller erforderlichen Nebenarbeiten.
Schachtbauwerke, sonstige Schächte und Schachtabdeckungen, sämtliche Leitungen und Hydranten.
Menge: 1,000 St

**07.02.2 Bestandsbord schützen**
Bestandsbord schützen,
gegen Absacken,
während der darunter Durchführung der Grundleitung DN 150 für die Entwässerung, gegen Absacken,
Art der Sicherung nach Wahl des AN,
nach Abschluss der Arbeiten Bereich wieder sackungsfrei verfüllen.
inkl. aller erforderlichen Nebenarbeiten.
Menge: 1,000 m

**07.02.3 Suchschachtung in Handarbeit**
Suchschachtung in Handarbeit
bis 1 m Tiefe, Sohlenbreite ca. 0,5 m, Bodenklasse 3-4,
Aushub seitlich lagern, anschließend wieder verfüllen und lageweise verdichten,
Abrechnung nach gemeinsamen Aufmaß.
Dokumentation des aufgefundenen Leitungsbestands
Menge: 5,000 m³

**07.02.4 Stammschutz 1 herstellen, vorhalten, abbrechen, entsorgen,**
Stammschutz 1 herstellen, vorhalten, abbrechen, entsorgen,
gegen mech. Schäden als Brettermantel, einschl. Polsterung gegen den Baum, Stammumfang bis 1 m, Höhe des Baumschutzes 2 m, herstellen, vorhalten und nach Beendigung der Baumaßnahme entfernen und entsorgen.
Menge: 5,000 St

**07.02.5 Stammschutz 2 herstellen, vorhalten, abbrechen, entsorgen**
Stammschutz 2 herstellen, vorhalten, abbrechen, entsorgen,
gegen mech. Schäden als Brettermantel, einschl. Polsterung gegen den Baum, Stammumfang bis 2 m, Höhe des Baumschutzes 2 m, herstellen, vorhalten und nach Beendigung der Baumaßnahme entfernen und entsorgen.
Menge: 1,000 St

**07.02.6 Demontage Oberboden**
Demontage Oberboden
Abtragsstärke: 30 cm
im Bereich von herzustellenden befestigten Belägen,
Abtrag erfolgt in Handarbeit, um mögliche vorhandene Wurzeln nicht zu beschädigen.
Abtrag und Lagerung entsprechend der Bodenhorizonte durchführen,
lagerden Boden abdecken und schützen zur Verhinderung von unerwünschtem Bewuchs.
einschließlich aller notwendigen Nebenarbeiten.
Menge: 56,000 m³

**07.02.7 Demontage W-LAN-Box**
Demontage W-LAN-Box,
abklemmen und bauseits bis zum Wiedereinbau sicher lagern,
Betonfundamente abbrechen und entsorgen
Einschl. aller Erd- und Nebenarbeiten.
Menge: 1,000 St

**07.02.8 Demontage Informationstafel "Historie",**
Demontage Informationstafel "Historie",
Informationstafel "Historie" demontieren,
Informationstafel reinigen und Vorderseite und Pfosten zusätzlich vor Beschädigung durch die Lagerung oder beim Wiedereinbau schützen,
Einbauhöhe im Bestand ist zu dokumentieren.

Montiert auf abzubrechende
zwei Punktfundamenten ca.0,25x0,25x0,40
einschl. Betonfundament abbrechen und entsorgen,
einschließlich aller notwendigen Nebenarbeiten.

Abfallschlüssel 17 04 01
Menge: 2,000 St

**07.02.9 Demontage Informationstafel "Rad- und Stadtkarte",**
Demontage Informationstafel "Rad- und Stadtkarte",
Informationstafel "Rad- und Stadtkarte"demontieren,
Informationstafel reinigen und Vorderseite und Pfosten zusätzlich vor Beschädigung durch die Lagerung oder beim Wiedereinbau schützen,
Einbauhöhe im Bestand ist zu dokumentieren.

Montiert auf abzubrechende zwei Punktfundamenten ca.0,25x0,25x0,40
einschl. Betonfundament abbrechen und entsorgen,
einschließlich aller notwendigen Nebenarbeiten.

Abfallschlüssel 17 04 01
Menge: 1,000 St

**07.02.10 Instand setzen Informationstafel "Rad- und Stadtkarte",**
Instand setzen Informationstafel "Rad- und Stadtkarte",
mit Abdeckkappe aus Kunststoff,
mit Befestigungsschellen und Schrauben zur Befestigung
des Hinweisschildes.

Klemmschiene für Metallrahmen
und Abschlusskappe für Rohrpfosten ergänzen.
Menge: 1,000 St

**07.02.11 Demontage breite Einfassung**
Demontage breite Einfassung,
Material: Granit
Maße: ca. 24,5x8x90cm
einschließlich 4 Stk. Eckelemente
behutsam demontieren, grob von Beton befreien und pallettieren, bauseits lagern
einschl. Fundamentbeton abbrechen und entsorgen,
einschließlich aller notwendigen Nebenarbeiten.

Abfallschlüssel 17 04 01
Menge: 60,000 m

**07.02.12 Demontage Kleinsteinpflaster**
Demontage Kleinsteinpflaster,
Material: Kleinsteinpflaster, Granit 9/11cm
Belag aufnehmen und in BigBags bauseitig zwischenlagern
Bettung ca. 4 cm,  aufnehmen und entsorgen

einschließlich aller notwendigen Nebenarbeiten.

Abfallschlüssel: 17 05 04
Menge: 183,800 m²

**07.02.13 Demontage Großsteinpflaster**
Demontage Großsteinpflaster,
Material: Großsteinpflaster, Granit ca. 18/09/18cm
Belag aufnehmen und seitlich zwischenlagern
für zeitnahen Wiedereinbau
Bettung ca. 5 cm,  aufnehmen und entsorgen

einschließlich aller notwendigen Nebenarbeiten.

Abfallschlüssel: 17 05 04
Menge: 65,000 m²

**07.02.14 Demontage Tragschichten**
*** Bedarfsposition ohne GB
Demontage Tragschichten,
Material: Schottertragschichten
Stärke: ca. 15 -20cm
Tragschichten nach Schichten getrennt aufnehmen
und seitlich zwischenlagern
für zeitnahme Wiedereinbau

einschließlich aller notwendigen Nebenarbeiten.
Menge: 32,258 m³

#### Bereich 07.03 594 Abbrucharbeiten

*Hinweis: Entsorgung Abbruchmaterial*
Entsorgung Abbruchmaterial
sammeln, auf Container oder LKW des AN laden und einer Verwertung bzw. Entsorgung zuführen.Transportweg ist mit einzukalkulieren.
Containergröße nach Wahl des AN,
Vorhaltedauer nach
Maßgabe des AN.

**07.03.1 Abbruch Tragschichten**
*** Bedarfsposition ohne GB
Abbruch Tragschichten
Material: Schottertragschichten und Frostschutzschichten
Stärke: ca. 13-20cm
aufnehmen und entsorgen

einschließlich aller notwendigen Nebenarbeiten
Menge: 54,780 m³

**07.03.2 Abbruch Vorderradständer**
Abbruch Vorderradständer
zur Aufnahme von 5 Rädern,
Material: Stahl, verzinkt,
Maße: ca 1,00x0,60x0,60m
aufnehmen und entsorgen.
Abfallschlüssel 17 04 05
Menge: 2,000 St

**07.03.3 Abbruch Abfalleimer, Metall**
Abbruch Abfalleimer, Metall
Material: Stahl, verzinkt, beschichtet
Maße: ca 0,3 x 0,3 x 0,5m
einschl. Betonfundament
abbrechen und entsorgen,
einschließlich aller notwenidgen Nebenarbeiten.

Abfallschlüssel 17 04 05, 17 01 01
Menge: 1,000 St

**07.03.4 Abbruch Informationsschild, blau**
Abbruch Informationsschild, blau
Material: Stahl, verzinkt, beschichtet
Maße: ca 0,1 x 0,1 x 1,6m
einschl. Betonfundament
abbrechen und entsorgen,
einschließlich alles notwenidgen Nebenarbeiten.

Abfallschlüssel 17 04 05, 17 01 01

Ort: seitlich Eingang, Bäcker
Menge: 1,000 St

**07.03.5 Abbruch Pflanzschalen**
Abbruch Pflanzschalen
frei stehend
Material: Beton
Maße: ca 0,60x0,60x0,30m
aufnehmen und entsorgen.
Abfallschlüssel 170101
Menge: 2,000 St

**07.03.6 Abbruch Abfalleimer**
Abbruch Abfalleimer, Beton
frei stehend
Material: Beton
Maße: ca. 0,30x0,30x0,50m
aufnehmen und entsorgen.

Abfallschlüssel 170101
Menge: 2,000 St

**07.03.7 Abbruch Betonpoller**
Abbruch Betonpoller
Material: Beton, unbewehrt
Maße: ca 0,1 x 0,1 x 0,6m (über OKGelände
einschl. Betonfundament
abbrechen und entsorgen,
einschließlich aller notwendigen Nebenarbeiten.

Abfallschlüssel 17 04 01
Menge: 6,000 St

**07.03.8 Abbruch Bank**
Abbruch Doppelbank
Material: Stahl, verzinkt, Farbbeschichtet
mit beidseitiger Sitzauflage aus Holz
Maße: ca 0,1 x 0,1 x 0,6m (über OKGelände
einschl. Betonfundamente
abbrechen und entsorgen,
einschließlich aller notwendigen Nebenarbeiten.

Abfallschlüssel 17 04 01, 17 02 01, 17 04 05
Menge: 3,000 St

**07.03.9 Abbruch Mastleuchten**
Abbruch Mastleuchten,
bestehend aus Mast und Leuchtenkopf,
Material: Stahl, verzinkt, Farbbeschichtet
mit beidseitiger Sitzauflage aus Holz
Maße: ca 0,1 x 0,1 x 2,0m (über OKGelände
einschl. Betonfundament
abbrechen und entsorgen,
einschließlich aller notwendigen Nebenarbeiten.

Abfallschlüssel 17 04 01, 17 04 05
Menge: 4,000 St

**07.03.10 Elektroleitungen (Mastleuchte) still legen**
Elektroleitungen (Mastleuchte) still legen
Leitungen stromlos herstellen, schneiden und Enden schützen,
Menge: 1,000 St

**07.03.11 Abbruch Elektroleitungen (Mastleuchte)**
*** Bedarfsposition ohne GB
Abbruch Elektroleitungen (Mastleuchte),
Rückbau nach Erfordernis.
abbrechen und entsorgen,
einschließlich aller notwendigen Nebenarbeiten.

Abfallschlüssel: AVV 17 04 11
Menge: 10,000 m

#### Bereich 07.04 596 Materialentsorgung

*Hinweis: --- Entsorgung ---*

**07.04.1 Probenahme durchführen**
Probenahme durchführen
gemäß LAGA PN 98 und Mantelverordnung,
Ziel der Probenahme ist die Gewinnung von repräsentativen Teilmengen (mischprobe), die zur Ermittlung charakteristischer Merkmale von Abfällen oder abgelagerten Materialien geeignet sind.

Die Probeentnahme ist mit entspr. Vorlauf durchzuführen, damit der ausgebaute Boden zeitnah zur Entsorgung abgefahren oder zur Eignung des Wiedereinbaus bewertet werden kann und keine zeitliche Verzögerung entsteht.
Es sind drei Proben je Deklarationsanalyse zu entnehmen.
Menge: 2,000 St

**07.04.2 Deklarationsanalyse**
Deklarationsanalyse durchführen
gemäß LAGA PN 98 und Mantelverordnung.
mit den darin festgelegten, Zuordnungparameter im Feststoff (Gesamtfraktion) und im Eluat.
Menge: 1,000 St

**07.04.3 Tragschichtmaterial entsorgen**
Tragschichtmaterial entsorgen
Abfallnummer AVV 17 09 Sonstige Bau- und Abbruchabfälle,
Abrechnung nach gemeinsamen Aufmaß mit der BL auf
der Baustelle, mehrmalige Beräumung möglich.
Menge: 54,780 m³

**07.04.4 Bodenaushub m. Fremdbestandteile entsorgen**
Bodenaushub m. Fremdbestandteile entsorgen
mit min. 10-50 Vol-% Fremdbestandteilen
(z.B. Bauschutt, Schlacke, Ziegelbruch, schädliche Verunreinigungen).
Abfallnummer AVV 17 09 Sonstige Bau- und Abbruchabfälle,
Abrechnung nach gemeinsamen Aufmaß mit der BL auf
der Baustelle, mehrmalige Beräumung möglich.
Menge: 35,865 m³

**07.04.5 Bodenaushub bis Klasse F1 entsorgen**
*** Bedarfsposition ohne GB
*** Bezugsbeschreibung
Bodenaushub bis Klasse F1 entsorgen,
(Abfallverzeichnis-Verordnung) 170504 und 170506
eingeschränkter Einbau möglich gemäß u.a. Mantelverordnung, u.a.Tabelle 5 bis 8, Eigenschaften der grundwasserdeckschicht: ungünstig, außerhalb von Wasserschutzberechen),

Analytik gemäß LAGA PN 98 und Mantelverordnung.

Auf Baustelle lagernd, in Behälter AN laden, mit LKW des AN transportieren, Behältergröße nach Wahl des AN gem. den Vorgaben zur Entsorgung von Materialien bei einer zugelassenen Baustoffabfallsortieranlage/Deponie fachgerecht entsorgen.

Die Abrechnung erfolgt nach örtlichem Aufmaß in Verbindung mit dem Entsorgungsnachweis / Wiegekarte.

Inkl. Entsorgungsgebühren und Transport zur Entsorgungsstelle.

Der Nachweis der geordneten Entsorgung/ Verwertung ist unmittelbar zu erbringen.
Menge: 20,000 m³

**07.04.6 Bodenaushub bis Klasse F2 entsorgen**
*** Bedarfsposition ohne GB
*** wie Position 07.04.5
Menge: 10,000 m³

**07.04.7 Bodenaushub bis Klasse F3 entsorgen**
*** Bedarfsposition ohne GB
*** wie Position 07.04.5
Menge: 10,000 m³

**07.04.8 breite Granitborde entsorgen**
breite Granitborde entsorgen,
bauseits lagernd,
Ausbau erfolgt über sep. Position
entsorgen,
einschließlich aller notwendigen Nebenarbeiten.

Abfallschlüssel: AVV 17 05 04
Menge: 29,000 m

#### Bereich 07.05 599 Sonstiges zur KG 500

**07.05.1 Abschluss-Reinigungsarbeiten durchführen**
*** Pauschalposition
*** Bedarfsposition ohne GB
Abschluss-Reinigungsarbeiten durchführen
nach Abschluss der Bauphase einmalig durchzuführen,
Reinigen der gesamten Platzfläche, sowie des öffentlichen Geh- und Ausfahrtsbereiches,
Entfernen von Bau- und Verpackungsabfällen,
einschließlich dessen Entsorgung.
Menge: 1,000 psch

*Hinweis: Hinweis: Stundenlohnarbeiten*
Hinweis: Die nachgeführten Stundenlohnarbeiten sind nur
auf besondere Anweisung der BL oder des AG auszuführen.
Der Nachweis ist gesondert zu erbringen.

**07.05.4 Stunden Landschaftsgärtner-Vorarbeiter**
*** Bedarfsposition ohne GB
Menge: 3,000 h

**07.05.5 Stunden Landschaftsgärtner-Facharbeiter**
*** Bedarfsposition ohne GB
Menge: 3,000 h

**07.05.6 Radlader**
*** Bedarfsposition ohne GB
Radlader einschl. Fahrer und Betriebsstoffe,
bis 18 kW. Der AG behält sich die Beauftragung dieser
Leistungsposition ausdrücklich vor.
Menge: 3,000 h

**07.05.7 Bagger**
*** Bedarfsposition ohne GB
Bagger mit Greifarm einschl. Fahrer und
Betriebsstoffe. Der AG behält sich die Beauftragung
dieser Leistungsposition ausdrücklich vor.
Menge: 3,000 h

**07.05.8 Mini-Bagger**
*** Bedarfsposition ohne GB
Mini-Bagger mit Greifarm einschl. Fahrer und
Betriebsstoffe. Der AG behält sich die Beauftragung
dieser Leistungsposition ausdrücklich vor.
Menge: 3,000 h
